# KA Setterich_Erneuerung Gasspeicher_Gasreinigung
Angebotsaufforderung (GAEB DA XML 3.2, DA83)
Projekt: 657_1
Währung: EUR
Erstellt mit: GXML Toolbox V3.3 R20220330, ORCA AVA 25.0.5 - Professional Edition 25.00.05, 17.11.2025

## 03 EMSR

### Titel 01 Allgemein und Vorbemerkungen

*Hinweis: Baubeschreibung*
Baubeschreibung

1. Veranlassung
Der Wasserverband Eifel-Rur (WVER) betreibt in Baesweiler im Ortsteil Setterich die Kläranlage Baesweiler-Setterich mit einer Ausbaugröße von 50.000 EW.

Im Rahmen der hier vorliegenden Ausschreibung soll der vorhandene Niederdruck-Trockengasbehälter aufgrund seines Alters erneuert werden. Die Erneuerung des Gasspeichers beeinhaltet ebenfalls die Erneuerung des Vorschachtes mit Kondensatabscheidung. Zusätzlich wird zum Schutz des vorhandenen BHKWs eine Gasreinigung als Aktivkohlefiltration errichtet.
Es sind folgende Arbeiten in den Gewerken Bautechnik, Maschinentechnik und Elektrotechnik vorgesehen:

- Demontage des alten Gasspeichers
- Abbruch des alten Gasspeicherfundamentes
- Errichtung und Betrieb bauzeitlicher Gasspeicher
- Errichtung eines neuen Gaspeichers mit Fundament und Vorschacht
- Errichtung einer Gasreinigung als Aktivkohlefiltration

2. Leistungsaufteilung
Die Gesamtleistung zur Erneuerung des Gasspeichers und der Errichtung einer Gasreingung sind in drei Lose aufgeteilt:

- Los 1: Bautechnik (Nicht Bestandteil dieser Ausschreibung)
- Los 2: Maschinentechnik (nicht Bestandteil dieser Ausschreibung)
- Los 3: Elektrotechnik (Inhalt des vorliegenden Leistungsverzeichnisses)

3. Baustelle
Die Baustelle liegt auf dem Gelände der Kläranlage Baesweiler-Setterich.

Anschrift der Baustelle:
Kläranlage Baesweiler-Setterich
Am Klärwerk,
52499 Baesweiler

Zufahrt:
Die Zufahrt zur Kläranlage erfolgt von der Straße Am Klärwerk aus.

Strom- und Wasseranschlüsse:
Stromanschlüsse (32 A) und Trinkwasseranschlüsse stehen in 50 m Entfernung vom Baufeld zur Verfügung.

Arbeitszeiten auf der Kläranlage
Die Arbeitszeit des Kläranlagenpersonals ist:
Montag bis Donnerstag: 7:00 Uhr bis 15:45 Uhr sowie
Freitag: 7:00 Uhr bis 13:00 Uhr.
Die Arbeitszeit des AN kann nach Absprache mit dem AG
auch von diesen abweichen.

Geplanter Bauablauf
- Anschluss des Interimgasbehälter durch Abklemmen des vorhandenen Gasbehälters an die vorhandenen Klemmen und Eingänge der SPS in Feld 6 UV50
- Rückbau der zum demontierenden Gasbehälter führenden Leitungen
- Errichten des neuen Schaltschrankes als Anreihung an Feld5 UV15
- Anschliessen des neuen Gasbehälters, der Gasreinigung sowie der zu ersetzenden Gasmengenmessungen.

Gewerke:
Es werden verschiedene Firmen zur Erbringung von bautechnischen, maschinetechnischen und elektrotechnischen Leistungen zeitgleich auf der Baustelle beschäftigt sein.

*Hinweis: Allgemeine Vorbemerkungen*
Allgemeine Vorbemerkungen

Es muss zwingend immer mindestens eine Person des AN vor Ort sein, die deutschsprachig kommunizieren kann.

Die Forderungen der DGUV-Vorschriften sind zwingend zu beachten und einzuhalten.

Vor Beginn der Ausführung erfolgt eine Einweisung des Personals des AN durch den Betrieb. Im Rahmen der Einweisung sind die entsprechenden Freigabescheine durch den AN zu unterzeichnen.

Die Arbeiten werden an in Betrieb befindlichen abwassertechnischen Anlagen ausgeführt und greifen in den Anlagenbetrieb ein. Um einen schnellstmöglichen Arbeitsablauf zu gewährleisten, sind die Arbeiten so zu organisieren, dass der Betrieb nicht gestört wird und soweit möglich ohne Behinderung oder Unterbrechung ablaufen kann.

Sämtliche Kosten, die durch vom AN verursachte Störungen oder Bauverzögerungen entstehen, gehen zu Lasten des AN.

Insbesondere die Arbeiten, die in den Betrieb der Anlage eingreifen, sind vor Beginn mit der Bauleitung und dem Anlagenverantwortlichen durchzusprechen.

Die Belange des Betriebs und insbesondere die Betriebssicherheit der Kläranlage haben Vorrang vor der Baumaßnahme.

Vorkehrungen gegen Beschädigung aller Art an benachbartem Eigentum sind, soweit nicht als gesonderte Leistung aufgeführt, einzukalkulieren.

Die Teilnahme des AN an Baubesprechungen, die Abstimmung des AN mit dem Betrieb sowie ähnliche Koordinationsleistungen sind durch den AN einzukalkulieren und werden nicht gesondert vergütet.

*Hinweis: Zuarbeitung SiGeKo*
Zuarbeitung SiGeKo

Der AG bestellt für die beauftragten Leistungen einen Koordinator gemäß § 3 BaustellV. Der AN ist diesbezüglich verpflichtet, alle Leistungen und Angaben zu erbringen, die seitens des AN für die Erfüllung der Arbeiten des SiGeKos und für dessen Erstellung eines SiGe-Plans gemäß Baustellenverordnung erforderlich sind. Hierzu zählen insbesondere:
- Sicherheitsunterweisung ausfüllen und unterschreiben,
- Unternehmensstruktur, Betriebsstruktur und Tätigkeiten darstellen,
- Ermittlung und Beurteilung vorh. Gefährdungen § 5 ArbSchG sowie gewerksspezifische Gefährdungsanalyse des Unternehmers § 6 ArbSchG (Pflicht zur Dokumentation),
- Vorlage der Dokumentation der persönlichen Sicherheitsbelehrung der Mitarbeiter (formloses Schreiben),
- Vorlage der Ersthelferbescheinigung (Kopie),
- Meldepflicht bei Bauleitung oder Koordinator über
- Unterweisung nach UVV und SiGE-Plan für Arbeitnehmer, die auf der Baustelle erstmals ihre Arbeit aufnehmen,
- Arbeitsunfälle und Verletzungen auf dem Baustellengelände,
- beschädigte Schutzeinrichtungen im Verkehrsbereich,
- Angaben über die Anzahl der Mitarbeiter auf der Baustelle,
- Angaben über voraussichtlich verwendtete Gefahrstoffe bzw. Betriebsstoffe sowie Angaben zur Lagerung voraussichtlich verwendeter Gefahr- bzw. Betriebsstoffe (Arbeitsanweisung bzw. Sicherheitsdatenblatt),
- Prüfnachweise der vorgesehenen elektr. Geräte gem. DGUV Vorschrift 3,
- Vorlage der Betriebserlaubnisse und Eignungsnachweise der Fahrer Kran, Bagger u.ä.,
- Maschinenliste / Geräteliste,
- Montageanweisung, Arbeitsanweisung, Abbruchanweisung (bei Bedarf).

Der AN verpflichtet sich zur kooperativen Zusammenarbeit mit dem durch den AG beauftragten SiGeKo. Die Koordination durch den SiGeKo entbindet den AN nicht von der erforderlichen Fürsorge- und Überwachungspflicht der Beschäftigten. Ebenso trägt der AN die Überwachungspflicht für die durch ihn beauftragten Nachunternehmer.

Der Aufwand ist in die Preise einzukalkulieren.

*Hinweis: Technische Vorbemerkungen für Brandschutztechnik*
Technische Vorbemerkungen für Brandschutztechnik

Maßgeblich für die Ausführung sind die "Muster-Richtlinie über brandschutztechnische Anforderungen an Leitungsanlagen (LAR NRW) in der aktuellen Fassung.

Es sind ausschließlich allgemein bauaufsichtlich zugelassene Materialien und Produkte zur Herstellung des Brandschutzes (Mediendurchführungen durch brandschutztechnisch qualifizierte Decken/Wände, Brand- schutzkanäle, Brandschutzverkleidungen etc.) zu verwenden. Die Produkt- und Herstellerangaben sind zu beachten und einzuhalten. Sonderkonstruktionen und Sonderlösungen sind vom Hersteller der verwendeten Materialien konstruktiv zu prüfen und deren Zulassung für den jeweiligen Einsatzfall schriftlich zu bestätigen. Diese Bestätigung ist vor Ausführung der Fachbauleitung vorzulegen.

Für statisch relevante Konstruktionen ist der statische Nachweis beizubringen.

*Hinweis: Technische Vorbemerkungen*
Technische Vorbemerkungen

Allgemeine Normen, Richtlinien und Vorschriften

Der Auftragnehmer hat bei der Ausführung der Leistungen die geltenden Normen, Richtlinien und Vorschriften in der jeweils neuesten Fassung einzuhalten. Insbesondere sind dies:

DIN-Vorschriften und DIN-Normen (Deutsches Normwesen und EU-Normwesen)
VOB, Teil C
Richtlinien (z. B. VDI, VDS, DVGW etc.)
Gesetze und Verordnungen
Bundes-Immissionsschutzgesetz (BImSchG)
Kreislaufwirtschaftsgesetz und zugehörige Verordnungen
Arbeitsstättenrichtlinien
Landesbauordnung NW
Allgemein anerkannte Regeln der Technik, sowie neueste technische Erkenntnisse und Normen
Auflagen der Verbände
Regelwerk der DGUV,
Herstellervorschriften, Verarbeitungsrichtlinien, Vorschriften, Montage-/Verlegeanleitungen
Auflagen und technische Vorschriften der Versorgungsträger und Versorgungsunternehmen

Der Auftragnehmer ist für die technisch richtige und zweckentsprechende Ausführung der in der Leistungsbeschreibung aufgeführten Arbeiten voll verantwortlich.

Die Preise gelten - wenn nicht ausdrücklich anders angegeben - für die gebrauchsfertige Ausführung einschließlich Lieferung aller hierzu benötigten Materialien und allen Zubehörs.

Soweit gesetzliche Vorschriften und behördliche Auflagen den in der Ausschreibung genannten Vorgaben widersprechen, ist dies dem Auftraggeber unverzüglich mitzuteilen.

*Hinweis: Technische Vorbemerkungen des WVER - Vorgabefabrikate*
Technische Vorbemerkungen des WVER - Vorgabefabrikate

Es sind zwingend die technischen Vorbemerkungen des WVER zu berücksichtigen:

Elektrotechnik
- Zusätzliche technische Vertragsbedingungen "ZTV E-Technik" - ZTV - Anlage 01 DGUV -Vorschrift 3 - Prüfung
 -ZTV - Anlage 02 Muster Prüfprotokolle DGUV -Vorschrift 3
- ZTV - Anlage 03a Prinzipschaltbilder 1 bis 8,
- ZTV - Anlage 03a Richtlinie Sonderbauwerke
- ZTV - Anlage 03b Richtlinie zur Gestaltung von Elektroanlagen KA
- ZTV - Anlage 04 Kennzeichnungssystem
- ZTV - Anlage 05 Programmierstandard
- ZTV - Anlage 06 E-Plan Elektrotechnische Dokumentation P8
- ZTV - Anlage 07 Leitfaden IT Sicherheit von PLT

Auf den Anlagen des Wasserverbandes Eifel-Rur werden vornehmlich die Leitfabrikate der nachfolgend aufgeführten Produktbereiche, aus technischen und wirtschaftlichen Gründen, eingesetzt.
Begründet wird die Vorgabe von Leitfabrikaten, da anderenfalls der Aufwand in Bezug auf Ersatzteilhaltung, Mitarbeiterschulung und Wartungsarbeiten nicht mehr in einem vertretbaren Rahmen bleibt oder Schnittstellenrisiken bestehen.
Vom Bieter ist dementsprechend das vorgegebene Leitfabrikat/Typ anzubieten.
Produktbereiche/Leitfabrikate

-Zählerwechselschrank:
Fabrikat: Paul Seelinger
Typ: Z I KAT_URTK
oder
Typ W I KAT 700 mm Hoch 400 A

Messtechnik:
MID:
Fabrkitat ABB oder Krohne

Höhenstandmessungen:
Fabrikat: Nivus oder VEGA

Blitz- und Überspannungsschutz:
Fabrikat: Dehn

Automatisierung:
Motorschutz - Steuergeräte
Fabrikat Siemens Simocode mit ProfiNet (ggf. SD-Karte)

Baugruppen der SPS
Fabrikat: Siemens, Typ: S7-1200, bzw. den vorhandenen Typ bei Bestandsanlagen (i.d.R. Siemens, Typ: S7-300/400).

Bedienkonsolen (SPS) und Embedded PC System Widescreen, Fabrikat: Siemens

Komponenten der Prozessleittechnik / Prozessleitsoftware: Fabrikat Siemens, Typ: WinCC

*Hinweis: Hinweis Ex-Zonen-Einteilung*
Hinweis Ex-Zonen-Einteilung

Das Explosionsschutzkonzept der Kläranlage sowie der zugehörige Ex-Zonenplan liegen der Ausschreibung als Anlage bei.

*Hinweis: Hinweis Bautagesberichte*
Der AN ist zur täglichen Führung von Bautagesberichten verpflichtet. Die Bautagesberichte sollen Stand und Fortschritt der Bauarbeiten und bemerkenswerte Ereignisse des Bauablaufs lückenlos festhalten. Die Bautagesberichte sind vom Verfasser mit Datum und Unterschrift zu versehen
und dem AG zu wöchentlich übergeben

*Hinweis: Hinweis Baustelleneinrichtung*
Die Baustelleneinrichtung, deren Vorhaltung, Unterhaltung und
Räumung nach DIN 18299, VOB C gelten als Nebenleistung,
die auch ohne Erwähnung im Vertrag zur vertraglichen Leistung
gehören. Eine gesonderte Vergütung erfolgt somit nicht.
Darüber hinausgehende Leistungen werden in separaten
Positionen benannt und vergütet.
Es findet grundsätzlich wöchentlich in Absprache mit dem AG
eine Baustellenbesprechung auf der Baustelle statt. Auf
Verlangen des AG kann diese bei Bedarf auch öfter erfolgen.
Der verantwortliche Bauleiter hat an diesen Besprechungen
teilzunehmen. Eine separate Vergütung erfolgt nicht.

Baustelle einrichten und Baustelleneinrichtung über die
Bauzeit vorhalten. Alle Arbeitsbereiche sind jeden Tag
besenrein zu verlassen. Nach Abschluss der Arbeiten
sind alle Baustelleneinrichtungsgegenstände inklusive
Restmaterialien und Reststoffe vollständig von der
Baustelle zu entfernen und ordnungsgemäß und
fachgerecht zu entsorgen.

Baustelleneinrichtung bestehend aus allen zur
ordnungsgemäßen und termingerechten Durchführung der
Arbeiten notwendigen Einrichtungen. Unter anderem sind
dies Werkzeuge, Maschinen, Hebe- und
Transportmittel,Beleuchtungseinrichtungen, Gerüste und
Zustiegshilfen bis 2,00 Meter Standhöhe, verschließbare
Werkzeuglager in dem für die Ausführung der Leistungen
erforderlichen Maße.
Material kann in beschränktem Maße im Montagebereich
zwischengelagert werden. Der AG kann für
zwischengelagertes Material allerdings keine Haftung
übernehmen.

Eine Aufstellfläche für einen Material-/Sozialcontainer
wird bei Bedarf bereitgestellt.

Sanitäranlagen sind auf dem Kläranlagengelände
vorhanden und können durch den AN für die Dauer der
Maßnahme genutzt werden.

*Hinweis: Elektronische Abrechnung*
Abrechnung mit einer Bausoftware.
Zu jeder Abschlagsrechnung und Schlussrechnung ist jeweils mit den Rechnungsunterlagen ebenfalls eine elektronische Massenermittlung per E-Mail oder auf Datenträger zu übergeben.
Diese kann eine der folgenden Formate besitzen:

- DA 11 nach REB 23.003 (Dateiendung .D11)
- DA12 nach REB 23.004 (Dateiendung .D12)
- GEAB XML X31 (Dateiendung .x31)

Die Übergabedatei darf keine Bezüge auf andere Positionen haben.
Nach der Rechnungsprüfung kann auf Wunsch des AN eine eben solche Datei mit den eingetragenen Korrekturen zurück übermittelt werden um die kumulative Bearbeitung der Abrechnungen zu erleichtern.

### Titel 02 Vorbereitende Arbeiten, Projektierung, Stundenlohnarbeiten

#### Bereich 02.01 Nachweis-/Stundenlohnarbeiten

*Hinweis: Arbeiten im Stundenlohn*
Arbeiten im Stundenlohn werden grundsätzlich nur dann vergütet, wenn sie vor ihrem Beginn als solche vereinbart
werden. Das gilt nicht im Havariefall oder bei Handlungen im
vermutbaren berechtigten Interesse des Auftraggebers.
Ein Anspruch auf die im Leistungsverzeichnis unverbindlich
aufgeführte Anzahl von Stundenlohnarbeiten besteht nicht.
Der Bieter bestätigt, dass die aufgeführten Lohnstundensätze
unter Beachtung der preisrechtlichen Vorschriften ermittelt
worden sind und die üblichen Berechnungsmerkmale
vollständig beinhalten.
Mit den Lohnstundensätzen sind u. a. abgegolten:
Tariflohn bzw. tatsächlich gezahlter Lohn Zuschläge für vom
Auftragnehmer zu vertretende Überstunden, Nacht-, Sonn- und
Feiertagsarbeit
Entgelt für übliche Wegezeiten Lohnnebenkosten (z. B. Auslösung, Fahrgeld, Personaltransportkosten, Verpflegungszuschuss)
Aufsichtspersonal, sofern nicht gesondert auszuweisen
Sozialaufwand (Arbeitgeberanteil)
Gemeinkosten der Baustelle
allgemeine Geschäftskosten
vermögensbildende Maßnahmen
Vorhaltekosten für Werkzeug und Kleingeräte
Wagnis und Gewinn

Der Auftragnehmer hat über Stundenlohnarbeiten
arbeitstäglich Stundenlohnzettel in zweifacher
Ausfertigung einzureichen.
Stundennachweise müssen folgende Informationen
erhalten:
die Firmenbezeichnung, den Namen sowie den Wohnsitz
das Datum und die Unterschrift des ausführenden Mitarbeiter
das Datum und die Unterschrift des Abnehmenden
die Bezeichnung der Baustelle
die genaue Bezeichnung des Ausführungsortes innerhalb der Baustelle
die Art der Leistung
die Namen der Arbeitskräfte, deren Berufsbezeichnung
(Facharbeiter, Helfer etc.), Lohn- oder Gehaltsgruppe
die geleisteten Arbeitsstunden je Arbeitskraft, ggf.
aufgegliedert nach Mehr-, Nacht-, Sonntags- und
Feiertagsarbeit, sowie nach im Verrechnungssatz nicht
enthaltenen Erschwernissen
die Arbeitsunterbrechungen
den Maschinen- und Geräteeinsatz
den Materialaufwand
Sind die Informationen nicht vollständig enthalten,
können die Stundennachweise als nicht prüfbar abgelehnt
werden.
Die Bescheinigung per Unterschrift bezieht sich auf den
Umfang der Leistung. Die Bescheinigung des
Auftraggebers auf dem Stundenlohnzettel gilt nicht als
Rechnungsanerkenntnis.
Die Originale der Stundenlohnzettel behält der
Auftraggeber, die bescheinigten Durchschriften erhält
der Auftragnehmer.
Arbeiten, die Helferniveau haben, werden auch nur mit
dem Helferstundensatz abgerechnet.
Entgegen dieser Bestimmung verfasste Stundennachweise
werden vom Auftraggeber nicht anerkannt.
Diese Bestimmungen gelten für alle in der
Leistungsbeschreibung ausgeschriebenen
Stundenlohnarbeiten sowie ggf. darüber hinaus
anfallende Stundenlohnarbeiten.

**02.01.10 Verrechnungssatz Obermonteur / Vorarbeiter**
Obermonteur / Vorarbeiter Elektrotechnik
Menge: 15,000 h

**02.01.20 Verrechnungssatz Monteur / Facharbeiter**
Monteur / Facharbeiter Elektrotechnik
Menge: 30,000 h

**02.01.30 Verrechnungsssatz Helfer**
Helfer Elektrotechnik
Menge: 30,000 h

**02.01.40 Verrechnungssatz Programmierer**
Programmierer Automatisierungssystem
Menge: 20,000 h

**02.01.50 An- und Abfahrpauschale**
An- und Abfahrpauschale, auf Anordnung des Auftraggebers,
vom Firmensitz des AN bis zur Baustelle. Sie umfasst alle Kosten, wie Reisekosten, Auslösung, Fahrzeit für eine Person.
Menge: 2,000 St

### Titel 03 Provisorien

#### Bereich 03.01 Anschluss Interimsgasbehälter

*Hinweis: Hinweise*
Während der Umbauphase

Anschluss bauzeitlicher Interimsgasbehälter.
Die bauzeitliche Gasbehälter wird während der Demontage des vorhandenen Gasbehälters und der Installation des neuen Gasbehälters mit einem maximalen Volumen von 50 m³ betrieben. Während des bauzeitigen Betriebes des Interimsbehälters werden die Anschlüsse des stillgelegten Gasbehälters übernommen.

Der Gasbehälter wird mit
- 4 Endschalter für die Schaltstufen Min/Min, Min, Max und Max/Max
ausgestattet sein.

Die Schaltpunkte Min/Min und Min sind an dieSPS UV50 Anschluss I11.1 und I11.0 aufzulegen

Die Schaltpunkte Max und Max/Max werden direkt an die Gasfackel angeschlossen.

**03.01.10 Leitung H07RN-F 5x1,5 UV-Beständig**
Leitung H07RN-F 5x1,5 mm² UV-Beständig

Leitungen von Interimsgasbehälter zu Schaltanlage für
Min/Min - Schalter
Min - Schalter
Höhenstandmessung Gasbehälter

Provisorische Leitungverlegung mit mechanischem Schutz  vom Interimsgasbehälter am Zaun entlang zu Betriebsgebäude Schaltraum. Am Zaun in Leerrohr geführt.

Leitungen von Interimsgasbehälter zu Gasfackel für
Max - Schalter
Max/Max - Schalter

Provisorische Leitung mit mechanischem Schutz vom Interimsgasbehälter zur Gasfackel verlegen

Die Verlegung der Leitungen erfolgt in Teillängen incl. mechanischem Schutz und Einziehen in Kabelschutzrohr am Zaun und Anklemmen an Klemmenkasten Interimsgasbehälter und Klemmen Schaltanlage UV50 Feld 6 sowie Klemmenkasten Gasfackel.

Provisorische Leitung liefern, montieren und betriebsfertig anschliessen
Menge: 165,000 m

**03.01.20 Kunststoff-Panzersteckrohr 32 mm**
Kunststoff-Panzersteckrohr zur Kabel- und Leitungsverlegung
mittlere Druckbeanspruchung, starre, glatte, flammwidrige
selbstlöschende, korrosionsfeste UV-beständige Ausführung oder gleíchwertig
Außendurchmesser: 32 mm

Verlegeart:
überwiegend für offene Rohrverlegung von Kabel und Leitungen an Mattenzaun, an Betonwänden, Mauerwänden, Stahlkonstruktionen,

einschl. erforderl. systembedingtem Zubehör, wie Endkappen
und Befestigungsmaterial, in Teillängen liefern und betriebsfertig montieren
Menge: 25,000 m

**03.01.30 Sonstiges - IBN Provisorium**
Funktionstest
Funktionstest der Messungen des Interimsgasbehälters gemeinsam mit AN Maschinentechnik bzw. dem Auftraggeber. Über die Prüfung/Funktionstests sind Protokolle zu
erstellen, in denen sämtliche Nenndaten der Messung aufgeführt sind. Weiterhin sind alle Messdaten
aussagefähig zu protokollieren.

Dokumentation
Während des Betriebs des Interimsgasbehälters ist
die Dokumentation als Montageplanung einfach auf der
Baustelle zu hinterlegen.

Inbetriebnahme des Provisoriums
Inbetriebnahme des Interimsgasbehälters in Abstimmung mit
dem AN Maschinentechnik und AG,
einschließlich Überprüfung und Vorführung aller Schalt- und
Gerätefunktionen
Menge: 4,000 h

**03.01.40 Rückbau Provisorium**
Abklemmen der provisorischen Leitungen von Interimsgasspeicher sowie am Klemmenkasten Gasfackel und in der UV50.
Zurückziehen der Leitungen und Übergabe an AG.

Demontage des mechanischen Schutzes und des Kabelschutzrohres am Zaun einschliesslich Montage- und Kleinmaterial incl. deren Entsorgung.
Menge: 8,000 h

### Titel 04 Niederspannungsschaltanlage

*Hinweis: Hinweis Niederspannungsschaltanlage*
Alle Kabel/Leitungen werden über Klemmen aufgelegt.
Trennklemmen als Messer-Trennklemmen mit beidseitigen
Prüfbuchsen-Schrauben und Prüfstecker, geeignet zum Einsatz
als Kurzschlussstecker.
Alle Klemmen-Geräteräume in Modularbauweise für aufrastbare
Installationsgeräte nach DIN 43880 zur Montage auf
Normprofilschienen nach DIN EN 50022.
Alle Geräte und Klemmenräume werden vollständig abgedeckt.
Alle Verteilungen sind mit einer Schaltplantasche und
zugehörigen Schaltplänen/Stromkreislegenden zu versehen.
Die Beschriftung ist mit gravierten Resopalschildern
auszuführen. Die Beschriftung ist zweifach auszuführen, einmal
auf dem Bauteil und einmal auf der Montageplatte.
Nur einwandfrei aufgebaute und verdrahtete Verteiler werden
abgenommen.
Ein Nachrüsten der Verteiler auf der Baustelle muss problemlos
möglich sein. Bei den Verteilern ist eine Platzreserve
entsprechend der Vorgaben der ZTV-E vorzusehen
(Kabeleinführungen, Klemmen, Hutschienen etc.).
Hierfür gelten auch alle nachfolgenden Einheitspreise.
Bei Einbaugeräten ist die Verdrahtung einschließlich
Abgangsklemme in die Einheitspreise einzurechnen, sowie das
Erstellen der Stromlaufpläne und Stromkreislegenden.
In die Einheitspreise sind die Klemmen sowie das Auflegen der
Verteilerzuleitung einzukalkulieren
Alle Leistungen umfassen auch die Lieferung der
dazugehörigen Materialien und Bauteile, einschl. Abladen und
Lagern auf der Baustelle, sowie die Entsorgung von
Verpackungsmaterial usw.. Die Anschlüsse aller Kabel und
Leitungen müssen mit Kennzeichnungen in Form von Schildern
über Kabel-Nr. bzw. Stromkreis-Nr. versehen werden

#### Bereich 04.01 Schaltschrank

**04.01.10 Schaltschrank / Standverteiler 2000 x 800 x 500 mm (HxBxT), Sockel 100mm**
*** Pauschalposition
Gehäuse:
symmetrische stabile Profilrahmenkonstruktion,
bestehend aus gewalztem Hohlprofil mit Lochung im
DIN-Maßraster von 25 mm. Alle Profilkanten abgerundet.
Horizontale Profile mit zusätzlicher Rinne oberhalb der
Dichtung. Vertikale Profile mit zwei Montageebenen für
platzsparenden Innenausbau. Nach allen Seiten
anreihbar. Vier Transportösen, Bodenblech 3-fach
geteilt, herausnehmbar und austauschbar, montiert.

Tür:
mit geschäumter Dichtung, mit herausnehmbaren
Vierkantrohrrahmen mit Lochung im DIN-Maßraster von 25
mm, Stangenverschluss vierfach verriegelt,
Doppelbarteinsatz nach DIN 43668, Scharniere rechts
angeschlagen, wechselbar, mit unverlierbaren
Scharnierstiften, Türöffnungswinkel 130° nach VDI,
nachrüstbar auf 180°, Bodenfreiheit 25 mm.

Rückwand und Dachblech:
mit aufgeschäumter Dichtung, abnehmbar

Montageplatte:
seitlich C-gekantet, über integrierte
Kunststoffgleitstücke tiefenverstellbar im Raster von
25 mm.
Alle verschraubten Beplankungsteile mit automatischem
Potentialausgleich und vorbereitet zur Befestigung von
Erdungsbändern.

Zubehör:
Seitenwände mit aufgeschäumter Dichtung und
Befestigungsschrauben zum seitlichen Abschluss.
Schutzart: IP 55

Material:
1,5 mm Stahlblech, Montageplatte aus 3 mm Stahlblech
verzinkt oder gleichwertig

Oberflächenausführung:
Elektrophorese-Tauchgrundierung Außenflächen in RAL
7035 Struktur pulverbeschichtet.
Abmessungen (B x H x T): 800x2000x500 mm (ohne Sockel)

Inkl. Kabelrangierrahmen, Verteilung und Socke 100 mm
sämtliche hierfür benötigten Hilfsmaterialien/-geräte.

In jedem Schaltfeld sind eine Schaltschrankbeleuchtung,
geschaltet über Türendschalter, sowie eine
Schukosteckdose einzubauen.

Folgende Leistungen sind in den Einheitspreis mit
einzurechnen

Anlieferung des werksgeprüften Verteilers und Montage
Einführen aller Leitungen und Kabel
Ordnungsgemäßes Auflegen aller Leitungen auf
Reihenklemmen
der betriebsfertige Einbau und die Verdrahtung aller
Betriebsmittel,
inkl. Kabelrangierrahmen, Verteilung und Sockel (100 mm)
sämtliche hierfür benötigten Hilfsmaterialien/-geräte

Schaltschrank in Betriebsgebäude neben Schaltschrank UV15 Feld 5 Typ Rittal TS8 installieren.
Menge: 1,000 psch

*Hinweis: Nachfolgende Betriebsmittel*
Die nachfolgend aufgeführten Betriebsmittel verstehen sich mit
anteiligen Kosten für die elektrischen Verbindungen, innerhalb
des Verteilers und den zugehörigen Klemmen wie auch
entsprechender Eingangsklemmen, Steuerklemmen und
PA-Klemmen sowie ordnungsgemäßer und unverlierbarer
Kennzeichnung.
Die Lieferung, Montage und das betriebsfertige Anschließen ist
in die Einheitspreise mit einzukalkulieren.

**04.01.20 NH-Lasttrennschalter 3-polig bis 160 A für Sammelschienenmontage**
NH-Lasttrennschalter 3-polig bis 160 A mit elektronischer
Sicherungsüberwachung
für Montage auf 30mm Sammelschienensystem
DIN VDE 0638, DIN EN 60947-3, IEC 60947-3400V~, 63A,
AC22B, 50kA
NH-Sicherungseinsatz nach Erfordernis bis 63 A

Montage im UV15
Menge: 1,000 St

**04.01.30 Fehlerstromschutzschalter 25/0,030A 1p**
Fehlerstromschutzschalter nach DIN 43880 und DIN VDE
0664 Teil 1 für Wechsel- und pulsierende
Gleichfehlerströme. Mit Hilfskontakt 1S + 1Ö
Nennfehlerstrom: 0,03 A
Nennstrom: 25 A
2-polig
250 V AC
Menge: 2,000 St

**04.01.40 LS-Schalter C2A mit 1S+1Ö 24V DC**
Leitungsschutzschalter nach IEC/EN60947-2; IEC/EN60898
Nennisolationsspannung 400 V AC, 1-polig. Mit
Hilfskontakten 1S + 1Ö
Schaltvermögen: 6 kA
Auslösecharakteristik: C
Nennstrom: 2 A
Menge: 20,000 St

**04.01.50 LS-Schalter B6A mit 1S + 1Ö**
Leitungsschutzschalter nach IEC/EN60947-2; IEC/EN60898
Nennisolationsspannung 440 V AC, 1-polig. Mit
Hilfskontakten 1S + 1Ö
Schaltvermögen: 6 kA
Auslösecharakteristik: B
Nennstrom: 6 A
Menge: 2,000 St

**04.01.60 LS-Schalter B16A mit 1S + 1Ö**
Leitungsschutzschalter nach IEC/EN60947-2; IEC/EN60898,
Nennisolationsspannung 440 V AC, 1-polig. Mit
Hilfskontakt 1S + 1Ö
Schaltvermögen: 6 kA
Auslösecharakteristik: B
Nennstrom: 16 A
Menge: 5,000 St

**04.01.70 Motorschutzschalter bis 1,6 A**
Motorschutzschalter phasenausfallempfindlich, mit
Einstellorganen für Überlast und Kurzschluss,
Bemessungsbetriebsstrom: bis 1,6 A.
Bemessungsbetriebsleistung bei 220/230 V 50 Hz: 0,25 kW
Bemessungsbetriebsleistung bei 400 V 50 Hz: 0,55 kW
Menge: 3,000 St

**04.01.80 Motorschutzschalter bis 16 A**
Motorschutzschalter phasenausfallempfindlich, mit
Einstellorganen für Überlast und Kurzschluss,
Bemessungsbetriebsstrom: bis 16 A.
Bemessungsbetriebsleistung bei 220/230 V 50 Hz: 4 kW
Bemessungsbetriebsleistung bei 400 V 50 Hz: 7,5 kW
Menge: 1,000 St

### Titel 05 Niederspannungsinstallation

#### Bereich 05.01 Leitungen und Kabel

*Hinweis: Hinweis Verkabelung*
Es dürfen nur Kabel und Leitungen verlegt werden, die
den einschlägigen VDE-Vorschriften entsprechen.
Bei der Verlegung von Leistungskabeln und Daten-/
Steuerleitungen ist auf räumlich getrennte Verlegung zu
achten.

Buskabel dürfen nicht gestreckt oder gedrückt werden,
der Biegeradius ist immer einzuhalten. Der Schirm wird
beidseitig aufgelegt. Um Ausgleichsströme zu vermeiden,
ist parallel zu Profibusverbindungen immer eine 16
mm²-Potenzialausgleich-Leitung zu ziehen.

Jegliche Kabel-/Leitungsverlegung nur senkrecht oder
waagerecht.

Nachstehend aufgeführte Kabel und Leitungen frei
Baustelle liefern und betriebsfertig verlegen,
einschließlich Anschluss, Befestigungsmaterial und ggf.
KSV-Schellen bei Steigetrassen. Die Verlegung soll in
Kabelrinnen, Steigetrassen, Kabelkanälen, Schutzrohren
und in Erde erfolgen.

Anschlüsse werden nur an bauseitig beigestellten und
vorhandenen Einrichtungen gesondert vergütet.(siehe Pos. 03.01.10, 05.01.60, 05.01.70, 09.01.20, 09.01.40)

In die Einheitspreise sind Lieferung, Montage, Klein- und
Befestigungsmaterial, die anteiligen Cu-Kosten,
soweit nicht anders beschrieben, einzurechnen.

In Teillängen liefern auf vorhandene Kabelablagen und
Wannen verlegen bzw. in Leitungsführungskanäle oder
Leerrohre einziehen und beidseitig auflegen

*Hinweis: Hinweis Erdkabel*
Festverlegtes Erdkabel mit verschiedenen Einsatzbereichen.
Im Innen- und Außenbereich
Im Erdreich ohne zusätzlichen, angemessenen
Untergrundschutz nach VDE-PVC-Erdkabel-Norm HD 603/VDE
0276-603.
In Teillängen liefern auf vorhandene Kabelablagen und Wannen
verlegen bzw. in Leitungsführungskanäle oder Leerrohre
einziehen und beidseitig auflegen.

**05.01.10 Kunststoffkabel NYY-J 5 x 2,5 mm²**
Erdkabel

Kunststoffkabel NYY-J 5 x 2,5 mm²
Menge: 50,000 m

**05.01.20 Kunststoffkabel NYY-J 3 x 2,5 mm²**
Erdkabel

Kunststoffkabel NYY-J 3x2,5 mm²
Menge: 145,000 m

**05.01.30 KunststoffkabelNYY-J 3 x 1,5 mm²**
Erdkabel

Kunststoffkabel NYY-J 3 x 1,5 mm²
Menge: 100,000 m

*Hinweis: Hinweis Steuer- und Datenleitung*
Es dürfen nur Kabel und Leitungen verlegt werden, die den
einschlägigen VDE-Vorschriften entsprechen.
Steuer- und Datenleitung zur festen Verlegung und für flexiblen
Einsatz in trockenen und feuchten Räumen geeignet. Aufbau
und elektrische Eigenschaften in Anlehnung an VDE 0812.
Liefern und in Teillängen auf Kabelrinne, in Kabelkanal, in
bauseits vorhandene Kabelschutzrohre verlegen.
Bei der Verlegung von Leitungen und Kabeln in bauseitige
Kabelzugrohre beinhaltet der Angebotspreis auch das Öffnen
und Schließen der Kabelzugschächte.

**05.01.40 Steuerleitung LiYCY 4 x 0,75 mm²**
Kabel

Steuerkabel LiYCY 4 x 0,75 mm²
Menge: 45,000 m

*Hinweis: Eigensichere, flexible Steuer- und Messleitung, Ex-Zone*
Eigensichere, flexible Steuer- und Messleitung geschirmt für
explosionsgefährdete Bereiche geeignet.
Spezial-PVC-Schlauchleitung mit blauem Spezial-PVC-Mantel
(RAL 5015) für explosionsgefährdete Bereiche mit
Zündschutzart -i-. Kennzeichnung nach DIN VDE 0165, Teil 1,
EN 60079-14 oder gleichwertig
Technische Daten:
- Temperaturbereich bewegt: -5°C bis +80°C
- Nennspannung: Uo/U 300/500 V
- Betriebskapazität: Ader/Ader ca. 140 nF/km
Ader/Schirm ca. 187 nF/km
- Induktivität: ca. 0,68 mH/km
- Cu-Litze: blank, feindrähtig
- Aderisolierung: Spezial-PVC
- Außenmantel: Spezial-PVC blau
In Teillängen liefern auf vorhandene Kabelablagen und Wannen
verlegen bzw. in Leitungsführungskanäle oder Leerrohre
einziehen und beidseitig auflegen.

**05.01.50 Eigensichere Leitung 3 x 0.75 mm²**
Eigensichere, flexible Steuer- und Messleitung geschirmt für
explosionsgefährdete Bereiche geeignet.
Aderzahl/Querschnitt: 3 x 0,75mm²
Menge: 455,000 m

**05.01.60 Anschluss Leitungen**
Vorstehende Kabel und Leitungen an
bauseitigen Aggregaten wie Motoren, Unterverteilern,
Bedienungs- und Messgeräten abisolieren, in
Anschlussdose bzw. Schrank einführen, entsprechend dem
jeweiligen Querschnitt mit Kabelschuhen anschließen und
Kabelverschraubungen abdichten.
Anschlüsse an Lieferteilen des AN sind in die
Einheitspreise einzukalkulieren.
Menge: 46,000 St

**05.01.70 Anschluss eigensichere Leitungen**
Vorstehende eigensichere Kabel und Leitungen an
bauseitigen Aggregaten wie Motoren, Unterverteilern,
Bedienungs- und Messgeräten abisolieren, in
Anschlussdose bzw. Schrank einführen, entsprechend dem
jeweiligen Querschnitt mit Kabelschuhen anschließen und
Kabelverschraubungen abdichten.
Anschlüsse an Lieferteilen des AN sind in die
Einheitspreise einzukalkulieren.
Menge: 8,000 St

#### Bereich 05.02 Kabelbahnen

**05.02.10 Sonderkonstruktion Edelstahl-Formstahl, Werkstoff 1.4571, div. Profile**
(Kleinstücke bis 5 kg), verarbeitet zu Sonderkonstruktionen für
die Befestigung von Kabeln, Rohren, Schächte etc.
Einschließlich Befestigungsmaterial aus nicht rostendem
Werkstoff 1.4571 oder gleichwertig

Einbau in Kondensatschächte und Gasreinigungsanlage

Mit komplettem Zubehör liefern und montieren.
Menge: 40,000 kg

*Hinweis: Hinweis Kabelrinnensystem*
Sämtliches systembedingtes Zubehör, Hängestiele, Verbinder,
Ausleger, Formteile, Befestigungsmaterial etc.sind in die
Positionen mit einzukalkulieren und werden nicht gesondert
vergütet.
Die H- oder T-Stiele sowie Bahnenden sind mit Kunststoffschutzkappen
"gelb" zu versehen. Bei Kreuzungen von Gängen
ist im Kopfbereich eine Kennzeichnung mittels Klebeband
(schwarz/gelb) anzubringen.
Leistungs- und Steuerkabel (230 V) sind in einer Kabelbahn zu
verlegen, darüber die Bus- und Messkabel in einer eigenen
Kabelbahn mit Trennsteg.
Die Verlegung kann auch in einer Kabelbahn mit 2 Trennstegen
erfolgen. Die Messkabel liegen dann in der Mitte zwischen den
Trennstegen, die einen Mindestabstand von 10 cm haben
müssen.

Vor Beginn der Arbeiten ist der genaue Verlauf und die
Abmessungen der Kabeltrassen für Kabel- und Rohrgräben,
sowie Kabelbahnen und Steigetrassen mit der Bauleitung und
den übrigen am Bau beteiligten Gewerken / Losen festzulegen
und zweifelsfrei zu markieren.
Die Kabelbahnen sind ausreichend für die zu verlegenden Kabel
und Leitungen einschließlich einer Platzreserve von mindestens
30% zu dimensionieren.
Die getrennte Führung von Energiekabeln, Zuleitungen
frequenzgeregelter Antriebe, Steuer-, und Signalleitungen,
sowie Leitungen für eigensichere Stromkreise ist zu beachten.
Auf ausreichend Platz um die Kabelbahnen für das Einlegen
von Leitungen ist zu achten.

Das gesamte Kabelträgersystem ist leitend miteinander zu
verbinden und in den Funktionspotenzialausgleich
einzubeziehen.

Es dürfen nur Dübel verwendet werden, die vom staatlichen
Materialprüfungsamt für den entsprechenden
Verwendungszweck zugelassen sind.
Befestigungen von Kabelbahnen, Rohren, Halterungen usw.
sind mit mind. M8 Schrauben und Verbundankern, Bohrtiefe 80
mm im Randabstand von mind. 20 cm vorzunehmen.
Die Befestigung, sowie der Abstand der Hängestiele bzw.
Wandhalter ist auf die maximale Belastung der Kabelbahn
auszulegen.
Bei waagerecht oder senkrecht nach untern aus der Kabelbahn
austretenden Kabeln und Leitungen sind diese durch
entsprechende Ausschnitte oder Bohrungen mit Kantenschutz
zu führen.

Alle Schnittstellen sind dauerhaft vor Korrosion zu schützen.

Der Angebotspreis für den laufenden Meter Kabelbahn,
Steigetrasse und Kabelträger versteht sich für die komplette
Lieferung sowie betriebsfertige Montage an Wänden, Decken
Stahlblechkonstruktionen etc. einschl. allem erforderlichen
Zubehör, wie z. B. Eck-, oder Kreuzstücke, Bogenstücke,
Ausleger, Wandstiele, Hängestiele, Abhängung, Kopfplatten,
End- und Reduzierstücke, Vebindungsplatten, Gehrungs- und
Sägearbeiten, Schrauben, Muttern, Klein- und
Befestigungsmaterial, Metall-Spreitzdübel usw.
Höhen- und Seitenversprünge, sowie die Verlegung als
senkrechte Steigestücke sind ebenfalls in die Angebotspreise
einzukalkulieren.

**05.02.20 Kabelrinne 400 x 60 mm**
Kabelrinne mit Speziallochung im Boden und Seitenholmen,
eingerollte Kante im Seitenholm zur Verstärkung und als
Kantenschutz
- Seitenhöhe: 60 mm
- Breite: 400 mm
- Tragfähigkeit: 1,35 kN/m bei Stützabstand 1,5 m
- Ausführung:  tauchfeuerverzinkt nach DIN EN ISO 1461 oder gleichwertig
inkl. aller zur Montage erforderlichen Teile, wie
Stoßstellenverbinder, Abstands-/Wandhalter und Kleinmaterial
liefern und betriebsfertig montieren.
Menge: 6,500 m

**05.02.30 Trennsteg 60 mm**
Trennsteg zur Trennung von Kabel und Leitungen mit
unterschiedlichen Spannungen und Funktionen zur vorgenannten Kabelrinne
- gem. Vorbemerkungen
- Trennsteghöhe: 60 mm
- Lieferlänge: 3000 mm
inkl. aller zur Montage erforderlichen Teile, wie
Trennstegverbinder, Klemmstücke und sonstigem
Befestigungsmaterial, liefern und betriebsfertig montieren
Menge: 6,500 m

*Hinweis: Hinweis Kabelträgersystem feuerverzinkt*
Das folgend beschriebene Schutzrohrsystem ist, soweit in der
Position nichts anderes angegeben ist, in Korrionsschutz:
bandverzinkt nach DIN EN 10327 oder gleichwertig anzubieten und zu liefern.
Die Montage erfolgt, gemäß den Vorbemerkungen, in
Teillängen. Aussparungen, Einschnitte, Rohrenden etc. in den
Kabelwannen und im Schutzrohr sind mit einem Kantenschutz
zu versehen.

**05.02.40 Kabelschutzrohr, starr, M32 (PG 21)**
Kabelschutzrohr zur Kabel- und Leitungsverlegung
· Ausführung: starr,
· Werkstoff: Feuerverzinkt oder gleichwertig
· Rohrabmessung: M32 (PG 21)

Verlegeart:
· überwiegend für offene Rohrverlegung von Kabel und
· Leitungen an Betonwänden, Mauerwänden,
· Stahlkonstruktionen, schienen, etc.
inkl. sämtl. system- und verlegebedingtem Zubehör liefern und
betriebsfertig montieren.
Menge: 25,000 m

**05.02.50 Kunststoff-Panzersteckrohr 32 mm**
Kunststoff-Panzersteckrohr zur Kabel- und Leitungsverlegung
mittlere Druckbeanspruchung, starre, glatte, flammwidrige
selbstlöschende, korrosionsfeste Ausführung
Außendurchmesser: 32 mm
Verlegeart:
überwiegend für offene Rohrverlegung von Kabel und Leitungen
an Betonwänden, Mauerwänden, Stahlkonstruktionen,
schienen, etc.
einschl. erforderl. systembedingtem Zubehör, wie Entkappen
und Befestigungsmaterial, liefern und betriebsfertig montieren
Menge: 50,000 m

### Titel 06 Automatisierungssystem

#### Bereich 06.01 Hardware

*Hinweis: Hinweis WVER-Standard/Vorgabefabrikate*
Die Vorgaben des WVER sind zwingend zu beachten.

Es gelten die ZTV-E Elektrotechnik inklusive Anlagen 1 bis 7 in der aktuellen Version. Die ZTV-E liegen den Ausschreibungsunterlagen bei.

Bezüglich des Automatisierungssystem wird vom WVER folgendes Fabrikat vorgegeben:

Siemens S7, Baureihe S7 1200

Die Programmierung ist entsprechend des Standard des WVER auszuführen.

Im Bestand sind AS S7-300 vorhanden. Um die Bausteinstruktur der 300/400 CPUs nutzen zu können, muss im TIA Portal für die Schnittstelle zu den S7-1200 der optimierte Bausteinzugriff abgeschaltet werden, so dass adressbasiert programmiert werden kann.

Die Kommunikationsanbindung der neu zu installierenden  S7-1200 erfolgt über TCP/IP.

Die Programmierung erfolgt übe die Library für Basic Processes (LBP) in der aktuellen Version

Die Anpassung des PLS erfolgt durch den WVER.

Das Pflichtenheft ist entsprechend den ZTV-E des WVER zu erstellen.
Das Pflichtenheft ist in elektronischer Form (1x bearbeitbar (Office) und 1 x pdf) sowie 2-fach in Papierform auszuliefern.

Bei der Kalkulation des Pflichtenheftes sind mehrere Abstimmungsgespräche zu berücksichtigen.

*Hinweis: Hinweis Automatisierungssysteme*
Bezüglich der genauen Anordnung der Automatisierungssysteme ist vor Ausführung nochmalige Abstimmung mit dem Auftraggeber bzw. der Bauleitung erforderlich. Grundsätzlich gilt, dass die Automatisierungssysteme in unmittelbarer Nähe der betriebstechnischen Anlagen, d. h. in den örtlichen Schalt- und Steuerschränken zu installieren sind, so dass sich kurze Kabelverbindungen zu den Schaltschränken, sowie den Feldgeräten (Messwergeber, Signalgeber etc.) ergeben. Jede Automatisierungsstation erhält eine Rangier- bzw. Trennebene zu den starkstromseitigen Anlagen bzw. Anschaltungen.

Projektierung:
Bei der Projektierung der Anlage sind grundsätzlich folgende Maßnahmen durchzuführen:
- Massung aller aktiven Metallteile als Grundlage für Schutz- und Funktionserde.
- Schutzerdung gegen zu hohe Berührungsspannung
- Funktionserdung zur Festlegung des elektronischen Betriebsmittel-Bezugssystems an ein störfreies Erdpotenzial zur Ableitung von eingekoppelten Störimmissionen (EMV) und zur Verbesserung des Funkschutzes.

Zur Unterdrückung unzulässiger Spannungsspitzen, die auf die Gleichspannungsversorgung über das Netzgerät durch
- kapazitive Fremdspannungseinkopplung oder
- Abschaltung von Induktivitäten z. B. Transformatoren, Sicherungsautomaten usw. gelangen können, ist je eingespeister bzw. getrennt abgesicherter Versorgungsspannung ein Überspannungsschutz (z.B. Suppressordioden) vorzusehen. Die Kosten hierfür sind im EP des Automatisierungsgerätes enthalten.

Es ist zu gewährleisten, dass durch Schaltvorgänge induktiver Verbraucher (z. B. Schütze) keine unzulässigen Überspannungen auftreten, die zur Gefährdung oder Zerstörung von Halbleitern im Automatisierungsgerät führen können. Die Kosten hierfür (z.B. Freilaufdioden) sind im EP des Automatisierungsgerätes einzukalkulieren.

Automatisierungsgerät:
Die Grundsoftware muss für lineare und strukturierte Programmierung ausgelegt sein. Programmorganisation ein Programmbaustein. Unterprogramme sind möglich.

Programmbearbeitung:
- freier Zyklus
- alarmgesteuert
- zeitgesteuert

Unterprogrammebenen:
8 Stück für jede Programmbearbeitungsebene

Erforderliche Grundoperationen:

Verknüpfungsoperationen mit UND, ODER, UND NICHT, ODER
NICHT

bit- und wortweise:
- Speicheroperationen Setzen und Rücksetzen
- Ladeoperationen byte- und wortweise für Ein- und Ausgänge, Merker und Datenwörter
- Zeitoperationen
- Zähloperationen
- Arithmetische Operationen mit Fest- und Gleitpunktzahlen für Addition, Subtraktion, Multiplikation, Division, Quadrieren, Wurzelziehen und Absolutwertbildung
- Mittelwertbildung und Vergleichsoperationen
- Umwandlungsfunktionen
- Bausernaufruf-Funktionen
- Testoperationen
- Schieberoperationen
- Sprungoperationen
- Regelbaustein mit Festwert-, Verhältnis-, Kaskaden-, Zweipunkt-, Dreipunkt-, Dreipunktschritt- und Impulsregler-Verhalten: P, PI, PD und PID
- Meldebausteine mit Erstwert- und Neuwertmeldung

Grundlegender Aufbau der Automatisierungsgeräte:
Das Automatisierungsgerät erfüllt sämtliche Forderungen zum Steuern, Regeln, Rechnen, Kommunizieren, Bedienen und Beobachten.

Das Automatisierungsgerät ist:
- modular aufgebaut, in standardisierter Gerätetechnik mit einfacher Montage und Anschlusstechnik
- bestückt mit Pufferbatterie zur Spannungsversorgung der RAM´s bei Netzausfall (mindestens 3 Jahre Lebensdauer) bzw. Pufferung durch steckbaren Ladespeicher (Micro Memory Card).
- bestückt mit einem Prozessor für Wort- und Bitverarbeitung
- Prozessor mit Regelalgorythmus für PI bis PID-Regelungen, soweit für die geforderten Regelaufgaben erforderlich.
- Fehlerüberwachungsmodul für sämtliche Signale auf den internen Bus mit LED-Anzeigen, insbesondere für Datenfehler, Adressfehler, Steuersignalfehler (weiteres vom Bieter nachstehend anzugeben)
- bestückt mit Programmierschnittstelle zusätzlich geeignet für den Anschluss von Bediengerät oder Buskopplung
- Digitale Eingabebaugruppen für 24 V DC potenzialgetrennt, kurzschlussfest, Statusanzeige (nicht auf der CPU)
- Digitale Ausgabebaugruppen für 24 V DC, 0,5 A potenzialgetrennt, kurzschussfest, Statusanzeige, Gesamtbelastbarkeit der Karte 100 % (nicht auf der CPU)
- Die SPS ist modular, geeignet zur Montage auf Normprofilschienen aufzubauen.
- Die Kopplung der einzelnen Module erfolgt durch Busmodule (Rückwandbus)

Das SPS-System ist einschließlich allen Zubehör als betriebsfertige Funktionseinheit zu liefern. Es sind sämtliche erforderlichen Komponenten und Montagezubehör zu kalkulieren.
Weiterhin ist die Lieferung, Montage und der vollständig betriebsfertige Anschluss inkl. Verdrahtung aller nachfolgend aufgeführter Komponenten einzukalkulieren.

**06.01.10 Speicherprogrammierbares Automatisierungsgerät (S7-1215C)**
Automatisierungsgerät (S7-1215C) wie vor beschrieben. Komplett fertig verdrahtet udn ausgebaut für mindestens:

Speicher
integrierter Arbeitsspeicher Code und Daten:  125 kByte
Ladespeicher integriert:  4 MByte
Ladespeicher erweiterbar auf:  32 GByte
Anzahl Zähler:  6
Anzahl Merker:  8 kByte
Remanenter Speicher:  10 kByte

Bearbeitungszeiten
Für Bit-Operationen:  0,085 µs
Für Word-Operationen:  1,7 µs
Für Gleitpunktarithmetik:  2,3 µs

Eingänge/Ausgänge
Eingänge / Ausgänge modular erweiterbar:  ja
Integrierte digitale Eingänge:  14
Integrierte digitale Ausgänge:  10; Relais
Integrierte analoge Eingänge:  2
Integrierte analoge Ausgänge:  2
Peripherieadressbereich Eingänge:  1 kB
Peripherieadressbereich Ausgänge:  1 kB

Schnittstellen/Interfaces
PROFINET IO (RJ45); 2-Port Switch; MRP-Client

Integrierte Funktionen
PID Regler; Echtzeituhr; Know-How Schutz; Zugriffsschutz; IO-Trace;

Versorgungsspannung
Nennwert:  120V/230V AC

Zulassungen
CE-Kennzeichen, UL-Zulassung, cULus, FM-Zulassung, RCM (former C-TICK), KC-Zulassung

Fabrikat: Siemens, Typ: S7-1215C DC/DC/DC

einschl. sämtlichem systembedingtem Zubehör liefern, betriebsfertig montieren und anschließen
Menge: 1,000 St

**06.01.20 Memory Card 4 MByte (S7-1200)**
Memory Card (4MB)

Merkmale
- Einsatz in Automatisierungsgeräte S7-1200
- 4 MByte; für oben aufgeführte CPU

Fabrikat: Siemens, Typ: MMC 4 MB

einschl. erfordel. systembedingtem Zubehör liefern und betriebsfertig montieren
Menge: 1,000 St

**06.01.30 Digitale Eingabebaugruppe (S7-1200)**
16 Digitale Eingänge für 24V DC

Systemmerkmale
Austauschbare Klemmleisten für einfachen Baugruppentausch
Stehende Verdrahtung
Statusanzeige mit LED für Signalzustand jedes Kanals
Potentialtrennung zwischen den Kanälen in Gruppen zu 4
Parametrierbare Eingangsverzögerung

Techn. Daten
Eingangsspannung:
Nennwert (DC):  24V
für Signal "0":  DC 5V bei 1 mA
für Signal "1":  DC 15V bei 2,5 mA

Eingangsstrom:
Ruhestrom (max.):  1 mA
für Signal "0" (min.):  2,5 mA
für Signal "1" (typ.):  4 mA

Maximale Leitungslängen: 500m (geschirmt), 300m (ungeschirmt)

Temperaturbereich im Betrieb: -20°C bis 60°C

Fabrikat: Siemens, Typ SM221

einschl. erforderl. systembedingten Zubehör (u.a. Frontstecker)
liefern, betriebsfertig montieren und anschließen
Menge: 3,000 St

**06.01.40 Analoge Eingabebaugruppe (S7-1200)**
Analoge Eingabebaugruppe 8 Analoge Eingänge für U(V), I(mA)
Geeignet zur Messung von Spannung und Strom für vorab beschriebenes Automatisierungsgerät.

Systemmerkmale
Einfache Verdrahtung
Austauschbare Klemmleisten für einfachen Baugruppentausch
Stehende Verdrahtung
Statusanzeige mit LED für Signalzustand jedes Kanals
Diagnose- und Alarmfunktion
Parametrierbare Glättung der Messwerte

Techn. Daten
Mess-/Wertebereich:
Spannung:  +/- 10V, +/- 5V, +/- 2,5V
Strom:  4 bis 20mA, 0 bis 20mA
Auflösung:  12 bit + Vorzeichen

Temperaturbereich im Betrieb: -20°C bis 60°C/50°C (waagerechte/senkrechte Einbaulage)

Fabrikat: Siemens, Typ: SM 231

einschl. erforderl. systembedingten Zubehör (u.a. Frontstecker)
liefern, betriebsfertig montieren und anschließen
Menge: 2,000 St

**06.01.50 Profilschiene (S7-1200)**
Mechanischer Baugruppenträger

Merkmale
- Montage der Simatic S7-1200
- Werkstoff: Aluminiumprofilschiene
- Länge: 483 mm
- Integrierte DIN-Hutprofilschiene zum Aufschnappen von
Standardkomponenten
Fabrikat: Siemens, Typ: 483

einschl. erforderl. systembedingten Zubehör liefern und
betriebsfertig montieren
Menge: 1,000 St

### Titel 07 Automatisierungsprogramm

#### Bereich 07.01 Programmierung und Parametrierung

*Hinweis: Grundlage für die Abrechnung der Softwareleistungen für die*
Grundlage für die Abrechnung der Softwareleistungen für die Automatisierungsstation sind die tatsächlich auf der SPS aufgelegten und im Programm bearbeiteten physikalische (hardwaremäßige) Datenpunkte.
Die Leistungen zu virtuellen Datenpunkte (Merker etc.) werden nicht gesondert vergütet. Die Leistungen zu den virtuellen Datenpunkten sind in der Position der physikalischen Datenpunkte einzukalkulieren.
Diese nachfolgenden Positionen beinhalten:
- Die komplette Programmier- und Parametrierleistung zum Betrieb der Anlage,
  einschließlich der Detail- und Montageplanung, Programmierung und
  Parametrierung bis zur mängelfreien Funktionsabnahme.
  Der zu kalkulierende Programmieraufwand beinhaltet die logische Funktionen und Verknüpfungen zum Betrieb der Anlage.

Zu den Leistungen gehört auch:
- Die gesamte Klärung und Koordinierung der Datenpunkte und Softwareleistungen für die jeweiligen Automatisierungsstationen
- Die Erstellung der Datenpunktliste und eines Ausführungspflichtenheftes
- Die strukturierte Programmierung der SPS, gemäß den Richtlinien zum Durchführung des Datenpunktest, Testläufe und  Funktionskontrolle
- Projektbegleitende Dokumentation. Während der Bauzeit ist die Dokumentation als Montageplanung einfach auf der Baustelle zu hinterlegen. Nach erfolgter Inbetriebnahme sind die Unterlagen innerhalb von 10 Werktagen in revidierter Form 1-fach in Papierformat und 3-fach auf Datenträger (CD) zu übergeben; siehe LV-Position "Dokumentation".

In dieser Position sind ebenfalls enthalten:
Korrekturen und Änderungen kleineren Umfanges deren Erfordernis sich im Zuge der Inbetriebnahme bzw. Abwicklung nach Erstellung der Programmierungen ergeben, d.h. die betrieblich bedingt sind.
Zur Programmierung der digitalen und analogen Signale gehört die Erfassung des Signals durch das Automatisierungsgerät, die Einbindung in Steuerungs- und Regelungsfunktionen, die Bildung von Rechenwerten sowie die Vorbereitung für die Weiterleitung des Signals zur übergeordneten Darstellung und Verarbeitung im Prozessleitsystem.

*Hinweis: Hinweis WVER-Standard*
Die Vorgaben des WVER sind zwingend zu beachten.

Es gelten die ZTV-E Elektrotechnik inklusive Anlagen 1 bis 7 in der aktuellen Version. Die ZTV-E liegen den Ausschreibungsunterlagen bei.

Bezüglich des Automatisierungssystem wird vom WVER folgendes Fabrikat vorgegeben:

Siemens S7, Baureihe S7 1200

Die Programmierung ist entsprechend des Standard des WVER auszuführen.

Im Bestand sind AS S7-300 vorhanden. Um die Bausteinstruktur der 300/400 CPUs nutzen zu können, muss im TIA Portal für die Schnittstelle zu den S7-1200 der optimierte Bausteinzugriff abgeschaltet werden, so dass adressbasiert programmiert werden kann.

Die Kommunikationsanbindung der neu zu installierenden  S7-1200 erfolgt über TCP/IP.

Die Programmierung erfolgt übe die Library für Basic Processes (LBP) in der aktuellen Version

Die Anpassung des PLS erfolgt durch den WVER.

Das Pflichtenheft ist entsprechend den ZTV-E des WVER zu erstellen.
Das Pflichtenheft ist in elektronischer Form (1x bearbeitbar (Office) und 1 x pdf) sowie 2-fach in Papierform auszuliefern.

Bei der Kalkulation des Pflichtenheftes sind mehrere Abstimmungsgespräche zu berücksichtigen.

**07.01.10 Einrichten Automatisierungsstationen und Netzwerke**
Einrichten Automatisierungsstationen und Netzwerke
Einrichtung und Konfiguration der Automatisierungsstationen;
siehe Zeichnung "Automatisierungsschema" im Anhang zum
Lastenheft
- Grundparametrierung der CPU‘s, CP‘s, digitale und analoge
Ein- und Ausgabebaugruppen
- Einrichten und Parametrieren der Profibus-, Ethernet- und
Profinet - Netzwerke
- Einrichten und Erstellen der Datenbasis für die
Automatisierungsstationen
Menge: 1,000 St

**07.01.20 Programmier- und Parametrierleistung binärer Signale**
Komplette Programmier- und Parametrierleistung für eine
binäre Meldung bzw. eine binäre Signalisierung (z.B.
Statusmeldungen von Schaltern und Schutzeinrichtungen,
Ansteuerung von Betätigungseinrichtungen usw.),
u.a.
- Eintragung in die Datenbasis mit allen spezifischen Einträgen
(z.B. AKZ-Bezeichnung, Status- und Betriebsmeldungen,
Ausgangssignale usw.)
- Inbetriebnahme
- Datentest
Menge: 52,000 St

**07.01.30 Programmier- und Parametrierleistung Messwerte (dyn. Element)**
Komplette Programmier- und Parametrierleistung für einen
Messwert u.a.
- Eintragung in die Datenbasis mit allen spezifischen Einträgen
(z.B. AKZ-Bezeichnung, Meldeklasse, Skalierung,Grenzwerte
usw.)
- Auswertung des Messwertes und der Ableitungen (z.B.
Min/Max usw.)
- Inbetriebnahme
- Datentest
Menge: 13,000 St

**07.01.40 Programmier- und Parametrierleistung Soll-/Istwert (dyn. Element)**
Komplette Programmier- und Parametrierleistung für einen Sollwert bzw. einen besonderen Istwert (z.B. Summenwerte, Berechnungen usw.),
u.a.
- Eintragung in die Datenbasis mit allen spezifischen Einträgen (z.B. AKZ-Bezeichnung, Skalierung, Grenzwerte usw.)
- Auswertung des Istwertes und der Ableitungen (z.B. Min/ Max usw.)
- Inbetriebnahme
- Datentest
Menge: 4,000 St

*Hinweis: Einbindung bauseitig ausgeführter Steuerugen*
Nachfolgend aufgeführte Anlagen werden bauseitig ausgeführt
und sind in das Gesamtsystem zu integrieren. Die
nachfolgenden Positionen beinhalten die vollständige
Abstimmung der Schnittstellen, inklusive aller Datenpunkte und
Protokolle bis zur Inbetriebnahme.

**07.01.50 Programmierleistung Aktivkohlefilter**
Komplette Programmierleistung zum verfahrentechnischen Betrieb des genannten Anlagenbereiches

auf Basis u.a.
- der Beschreibungen und Vorgaben im Lastenheft,
- der konzeptionellen Abstimmung bei der Erstellung des Pflichtenheftes
- den Rahmenbedingungen der zum Einsatz kommenden Aggregate und Messeinrichtungen

inkl.:
- Inbetriebnahme
- Funktionstest
Menge: 1,000 Psch

**07.01.60 Bild Automatisierungsstation anpassen**
Ergänzen des vorhandenen Displaybildes in der UV50 Feld 06 Typ Siemens OP270 mit Umschaltmöglichkeit auf weiteres neu zu erstellendens Bild (siehe Pos. 07.01.70) nach Vorschlag aus Lastenheft.
Menge: 1,000 St

**07.01.70 Bild Automatisierungsstation erstellen**
Anfertigen eines Displaybildes für die Steuerung sowie die Anzeige der Messwerte der Gasstrecke unter Berücksichtigung der Vorgaben des AG auf einem OP270 10" Operator Panel im Feld 06 der UV50.
Menge: 1,000 St

#### Bereich 07.02 PLS

*Hinweis: Hinweis Anpassung vorhandenes Leitsystem*
Hinweis Anpassung vorhandenes Leitsystem
Die übergeordnete Überwachung und Visualisierung der KA
Setterich erfolgt in der Leitstelle KA Setterich des WVER.
Das bestehende System ist an die neuen Anforderungen
anzupassen.
Sämtliche Meldungen und Messwerte sind bereit zu stellen.
Grundlage ist hier das Lastenheft bzw. das Pflichtenheft und die
Datenpunktliste.

Die Anpassung des Leitsystems des WVER ist nicht
Bestandteil dieses Auftrags.

Dies beinhaltet u. a. sämtliche erforderliche
Detailplanungs- und Koordinierungsleistungen für die gesamte
Abwicklungsphase, im Wesentlichen bestehend aus:
- Durchführung aller anlagenseitigen Klärungen und
Koordinierungen auf der Grundlage des Planungslastenheftes,
sowie in Abstimmung mit dem Auftraggeber.
- Durchführung aller Detailklärungen und Abstimmungen mit
dem Auftraggeber zur Erstellung des kompletten
auftragnehmerseitigen Pflichtenheftes. Das Pflichtenheft als
umfassende Detailplanung des gesamten Prozessleitsystems,
verbal beschrieben und zeichnerisch dargestellt, entsprechend
dem technischen Standard von Pflichtenheften für Leitsysteme,
einschl. allen hardware- und softwareseitigen Detailangaben als
Grundlage für die Ausführung des Prozessleitsystems.
- Erstellung einer Wartungs- und Instandhaltungsliste auf der
Grundlage der Maschinenlaufzeiten.
- Erstellung der kompletten Datenlisten, übersichtlich geordnet
mit Darstellung jedes einzelnen Datenpunktes, des Skalierung
und physikalischen Größe (bei Messdaten und Summen), sowie
deren Zuordnung zu allen visuellen und dokumentarischen
Darstellungen und Verarbeitungen.

### Titel 08 Beleuchtung

#### Bereich 08.01 Aussenbeleuchtung

*Hinweis: Hinweis Beleuchtungsanlagen*
An die nachstehend beschriebenen Leuchten werden folgende
Anforderungen gestellt:
funkentstört gem. den EG Richtlinien
einschl. Leuchtenanschlussklemmen mit VDE-Prüfzeichen
Nennspannung 230 V, Nennfrequenz 50 Hz
Umgebungstemperatur bis + 30 °C
Verunreinigte oder staubige Reflektoren und
Beleuchtungskörper sind vor der Abnahme durch den AN zu
reinigen.
Die Leuchtenmontage beinhaltet Anlieferung, Transport, evtl.
Zwischenlagerung, Auspacken und das tägliche Entfernen von
Verpackungsmitteln sowie die Befestigung überwiegend an
Betondecken und das betriebsfertige Anschließen einschließlich
Leuchtmittel. Alle Befestigungen mit schwer entflammbaren
Dübeln, angepasst auf die jeweilige Befestigungsart.
Alle zur Montage gehörenden Befestigungsteile, die nicht extra
aufgeführt sind, sind mit den Einheitspreisen abgegolten.
Für die Montagehöhen bis 3,50 m sind die entsprechenden
Hilfsgeräte (Leitern, Gerüste etc.) zur Montage mit
einzukalkulieren.
Komplett inkl. aller Montage- und Befestigungsmaterialien
liefern, montieren und betriebsfertig anschließen.

**08.01.10 LED Feuchtraum Wannenleuchte für Aussenbereich**
Feuchtraum Wannenleuchte mit klarer Wanne. LED
Breitstrahlende Lichtstärkeverteilung, Schutzklasse I, IP65,
LED-Röhre, Lichtstrom ca. 4200 lm, Lichtfarbe 4000 K,
1 x 27 W, Netzanschluss 230 V/AC. Inkl. Montagematerial zur
Wandmontage an Betriebsgebäude
Menge: 2,000 St

**08.01.20 LED Feuchtraum Wannenleuchte für Aussenbereich**
Feuchtraum Wannenleuchte mit klarer Wanne. LED
Breitstrahlende Lichtstärkeverteilung, Schutzklasse I, IP65,
LED-Röhre, Lichtstrom ca. 4200 lm, Lichtfarbe 4000 K,
1 x 27 W, Netzanschluss 230 V/AC. Inkl. Montagematerial zur
Deckenmontage in Gasreinigungsgebäude
Menge: 2,000 St

*Hinweis: Hinweis Abzweigkasten*
Alle Abzweigkästen einschl. Einführungen der Kabel/Leitungen
und Stromkreisbeschriftung. Alle Gerätedosen jeweils für
Schraubbefestigungen, passend zum Baustoff wählen. Inklusive
aller Verbindungs- und Befestigungsmaterialien und
Einführungen liefern, montieren und betriebsfertig anschließen

**08.01.30 Abzweigdose 100 x 100 AP wasserdicht**
Verbindungsdose DIN VDE 0606 aus Isolierstoff als
Abzweigkasten, Grundfläche 100x100 mm, mit Schraubdeckel,
Schutzart IP 66, mit 6 Würgestutzen, mit 5 Klemmen 4 mm², in
Aufputzausführung
Menge: 3,000 St

*Hinweis: Hinweis Installationsgeräte*
Die Installationsgeräte sind aus einem einheitlichen Fabrikat
anzubieten. Die Abdeckungen sind in die Einheitspreise
einzurechnen.
Abdeckungen und Rahmen sind bei Kombinationen anteilmäßig
einzukalkulieren.
Die Installationsgeräte sind mit der Nummer der Unterverteilung
und des Stromkreises zu kennzeichnen.
EDV-Stromkreise sind als solche zu kennzeichnen. Die
Beschriftung ist in dauerhaft haltbarer Form auszuführen.
Inklusive aller Verbindungs- und Befestigungsmaterialien liefern,
montieren und betriebsfertig anschließen

**08.01.40 FR-Installations-Taster oder Ausschalter**
FR-Installations-Taster oder Ausschalter
AP-Ausführung mit VDE Prüfzeichen 10A. 250 V.
Menge: 2,000 St

### Titel 09 Messtechnik

#### Bereich 09.01 Messungen

*Hinweis: Hinweis Messtechnik*
Die Zuordnung bzw. die verfahrenstechnische Funktion der
nachstehend ausgeschriebenen Mess- und
Überwachungseinrichtungen, sowie die Standorte der
Messschränke bzw. Messeinrichtungen und auch die je
Messchrank vorgesehen Messeinrichtungen sind aus der
Antriebs- und Messstellenliste, sowie dem R&I-Schema
ersichtlich.
Alle ausgeschriebenen kontinuierlichen Messeinrichtungen sind
gemäß Ex-Zonenkonzept auszulegen.
Generell ist vor der Ausführung aller örtlicher Installationen eine
gemeinsame örtliche Detailabstimmung mit dem AG bzw.
Planer durchzuführen.

*Hinweis: Vorgabefabriakt WVER*
Aus Gründen des in den vorgegebenen Systemen geschulten
Personals und der vorhandenen Parametriersoftware werden
für folgende Messeinrichtungen Fabrikate vorgegeben:

Niveaumessungen:
Nivus/VEGA

MID:
ABB/Krohne

**09.01.10 Gasmengenmessung DN80 mit CH4-Ausgabe**
Durchfluss und Gasmengenmessung mit Ausgabe des Methananteils
Anwendungsbereich:
- Faul-/Biogas mit ca. 60% Methangehalt nach Gasspeicher
- Betrieb in gesättigten Gasen (vor Gastrocknung)
- Betrieb in Gasen mit erhöhtem Siloxan- und H2S-Gehalt
- Kein Druckverlust.
- Integrierte Echtzeiterfassung von Biogas-Methananteil.

Messbereiche: Durchfluss:  0 - 70 m³/h
  Temperatur:  5 - 60° C

Rohrdurchmesser:  DN80
Zulassung:  ATEX II2G Ex ia
Ausgänge 4..20 mA (HART):  Methangehalt,
  Aktueller Durchfluss,  Normvolumen,
  Temperatur
Ausgang Impuls:  Gasmenge
Anzeige;  LC-Display
Bedienung:  Drucktasten
Sensorausführung:  Volumendurchfluss + Biogas-Analyse
Prozessanschluss:  PN10, 1.4301,
Genauigkeit Durchfluss:  mind 3%, bei 30 bis 60 Nm³/h

einschl. Festflansche

Messeinrichtung inklusive sämtlichen Zubehör wie Auswertegerät, komplett verdrahtet, für geforderte Messwertausgabe

Einbauort: Betriebsgebäude Gasmessraum

komplett liefern und betriebsbereit montieren
Menge: 1,000 St

**09.01.20 Zusatzleistung für vorstehene Gasmengenmessung mit**
Zusatzleistung für vorstehene Gasmengenmessung mit CH4-Ausgabe für die betriebsfertige Montage
(mit Ausnahme des Messwertaufnehmers in die Rohrstrecke)
und Inbetriebnahme der kompletten Durchflussmessung incl. CH4-Analyse, bestehend aus Durchflussmesser und dem zugehörigen Messumformer. Hierbei sind folgende Nebenleistungen und Randbedingungen zu berücksichtigen und zu kalkulieren:
- Übergabe des Messwertaufnehmers an den AG der
maschinentechnischen Maßnahme.
- Montage des Messumformers wahlweise im Schachtbauwerk
(Wandmontage) oder im Schaltschrank oder einer
Ständerkonstruktion.
- vollständige Verkabelung zwischen Messwertaufnehmer und
Messumformer
- vollständige Anschlussarbeiten einschließlich aller
erforderlicher Anschlüsse für die Einbindung in den
Potenzialausgleich (Kabelbrücken zur angrenzenden
Rohrleitung, Verwendung von Erdungs- /Zahnscheiben)
- elektrische Inbetriebnahme, Kalibrierung und die Einstellung
(zeitlich getrennt zur Montage)
- Dichtigkeitsprüfung aller Flanschverbindungen unter
Betriebsbedingungen
- vollständige Gerätedokumentation einschließlich Eichprotokoll
(das Eichprotokoll ist vor der Inbetriebnahme vorzulegen)
Unter Berücksichtigung der Vorgaben dieser Position ist die
vorstehend ausgeschriebene induktive Durchflussmessung mit
allem Zubehör komplett zu liefern, montieren, betriebsfertig
anzuschließen und in Betrieb zu nehmen.
Menge: 1,000 St

**09.01.30 Gasmengenmessung DN80**
Durchfluss und Gasmengenmessung ohne Ausgabe Methananteil
Anwendungsbereich:
- Faul-/Biogas mit ca. 60% Methangehalt
- Betrieb in gesättigten Gasen (unmittelbar nach Faulbehälter)
- Betrieb in Gasen mit erhöhtem Siloxan- und H2S-Gehalt
- Kein Druckverlust.

Messbereiche: Durchfluss:  0 - 87 m³/h

Rohrdurchmesser:  DN80
Zulassung:  ATEX II2G Ex ia
Ausgang 4..20 mA:  Aktueller Durchfluss
Ausgang Impuls:  Gasmenge
Anzeige;  LC-Display
Bedienung:  Drucktasten
Prozessanschluss:  PN10, 1.4301,
Genauigkeit Durchfluss:  mind 3%, bei 30 bis 60 Nm³/h

einschl. Festflansche

Messeinrichtung inklusive sämtlichen Zubehör wie Auswertegerät, komplett verdrahtet, für geforderte Messwertausgabe

Einbauort: Vorbau Faulbehälter

komplett liefern und betriebsbereit montieren
Menge: 1,000 St

**09.01.40 Zusatzleistung für Gas-Messung für die betriebsfertige Montage**
Zusatzleistung für vorstehene Gas-Messung für die betriebsfertige Montage
(mit Ausnahme des Messwertaufnehmers in die Rohrstrecke)
und Inbetriebnahme der kompletten Durchflussmessung,
bestehend aus Durchflussmesser und dem zugehörigen
Messumformer. Hierbei sind folgende Nebenleistungen und
Randbedingungen zu berücksichtigen und zu kalkulieren:
- Übergabe des Messwertaufnehmers an den AG der
maschinentechnischen Maßnahme.
- Montage des Messumformers wahlweise im Schachtbauwerk
(Wandmontage) oder im Schaltschrank oder einer
Ständerkonstruktion.
- vollständige Verkabelung zwischen Messwertaufnehmer und
Messumformer
- vollständige Anschlussarbeiten einschließlich aller
erforderlicher Anschlüsse für die Einbindung in den
Potenzialausgleich (Kabelbrücken zur angrenzenden
Rohrleitung, Verwendung von Erdungs- /Zahnscheiben)
- elektrische Inbetriebnahme, Kalibrierung und die Einstellung
(zeitlich getrennt zur Montage)
- Dichtigkeitsprüfung aller Flanschverbindungen unter
Betriebsbedingungen
- vollständige Gerätedokumentation einschließlich Eichprotokoll
(das Eichprotokoll ist vor der Inbetriebnahme vorzulegen)
Unter Berücksichtigung der Vorgaben dieser Position ist die
vorstehend ausgeschriebene induktive Durchflussmessung mit
allem Zubehör komplett zu liefern, montieren, betriebsfertig
anzuschließen und in Betrieb zu nehmen.
Menge: 1,000 St

**09.01.50 Speisetrennverstärker ATEX 1 Kanal Strom**
Speisetrenner zur galvanischen Trennung des 4 .. 20 mA
Signalstromkreises; für Ex-Zone 1 geeignet, Trennung des
Messsignals zwischen Ex-Bereich und nicht-Ex-Bereich.
HART-Protokoll.

Komplett liefern, montieren und betriebsfertig anschließen
Menge: 8,000 St

*Hinweis: Überspannungsschutz Vorgabefabrikat WVER*
Aus Gründen des durchgängigen Blitz- und
Überspannungsschutz müssen mehrere Schutzstufen
aufgebaut werden. Dabei weisen alle Hersteller darauf hin, dass
die Abstufung nur dann gewährleistet ist, wenn die
Leistungstoleranzen innerhalb vorgegebener Toleranzen
eingehalten werden. Das wiederum kann nur gewährleistet
werden, wenn alle Geräre von einem Hersteller ausgerüstet
werden. Da das Auslösen des Überspannungsschutz zur
Zerstörung des Bauteils führt, sind diese Geräte auf Lager zu
halten. Um die Lagerhaltung gering zu halten werden die
Fabrikate vorgegeben:

Fabrikat:
DEHN

**09.01.60 Überspannungsschutz Klasse 2 24 V 2 pol**
Überspannungs-Ableiter-Schutzmodul
der Ableiterklasse Type 2
geprüft nach EN 61643-21 und
energetisch koordiniert nach
IEC 61643-22 zum Schutz von 1
Doppelader,
Max. Dauerspannung: 33 V DC
Nennstrom: 1,0 A
Nennableitstoßstrom (8/20 µs) gesamt: 20 kA, je Ader 10 kA

einschl. erforderlichem systembedingten Zubehör
Menge: 12,000 St

**09.01.70 Überspannungsschutz Klasse 2 24 V 4 pol**
Überspannungs-Ableiter-Schutzmodul
der Ableiterklasse Type 2
geprüft nach EN 61643-21 und
energetisch koordiniert nach
IEC 61643-22 zum Schutz von 2
Doppeladern,
Max. Dauerspannung: 33 V DC
Nennstrom: 1,0 A
Nennableitstoßstrom (8/20 µs) gesamt: 20 kA, je Ader 10 kA

einschl. erforderlichem systembedingten Zubehör
Menge: 6,000 St

**09.01.80 Überspannungsschutz Klasse 2 24 V DC Ex**
Überspannungs-Ableiter-Schutzmodul
der Ableiterklasse Type 2 / P1
geprüft nach EN 61643-21 und
energetisch koordiniert nach
IEC 61643-22 zum Schutz von 2
Doppeladern, eigensicheren symmetrischen
Schnittstellen mit galvanischer Trennung, 4-20 mA,
Profibus PA.
Schutzmodul mit ATEX Zulassung
Max. Eingangsspannung nach EN 60079-11: 30 V
Max. Eingangsstrom nach EN 60079-11: 0,5 A
Nennableitstoßstrom (8/20 µs) gesamt: 20 kA

einschl. erforderlichem systembedingten Zubehör
Menge: 4,000 St

**09.01.90 Überspannungsschutz 230 V 1 pol**
Überspannungs-Ableiter
1-polig, Defektanzeige
Ableiter Typ 2 nach EN 61643-11
Höchste Dauerspannung: 275 V AC
Schutzpegel: <= 1,5 kV
Nennableitstoßstrom: 20 kA

einschl. erforderlichem systembedingten Zubehör
Menge: 5,000 St

**09.01.100 Überspannungsschutz 400 V 3 pol**
Überspannungs-Ableiter 3-polig für 230/400 V TN-C-Systeme, Ableiter Typ 2 nach EN 61643-11
Defektanzeige
Höchste Dauerspannung: 275 V AC
Schutzpegel: <= 1,5 kV
Nennableitstoßstrom: 20 kA

einschl. erforderlichem systembedingten Zubehör
Menge: 3,000 St

**09.01.110 Temperaturmessung Rohreinbau incl. Tauchhülse**
Einschraubwiderstandsthermometer einschliesslich Messumformer.

Mantelmesseinsatz: 1xPt100 3-L, Durchm.: 6 mm,
Messwiderstand: Dünnschicht
Grenzabweichung: DIN EN 60751, Kl. A
Temp. - Bereich: mind. 0 bis 100° C
Ausgang: 4 bis 20 mA
Einbaulänge: ca. 85 mm Gasleitungsdurchmesser DN50
(tats. Wert muss mit Maschinentechnikausrüster abgestimmt werden)
Explosionsschutz: Gas Eigensicher II 1/2G ia IIC T6
incl. passender Tauschhülse
Tauchhülse ist dem Ausrüster Maschinentechnik zu übergeben
und durch diesen zu installieren.

Einbauort: Gasleitung vor und nach Gaskühlung
Menge: 2,000 St

**09.01.120 Strom/Leistungsmessung bis 65 A**
Multifunktionsmessgerät für Hutschienenmontage mit Wirkenergiezähler. PMD-II gemäß IEC 61557-12. Zur Erfassung elektrischer Basisgrößen, wie z.B. Spannung, Strom, Leistung, Leistungsfaktor, Frequenz, Energie, etc.. Mit multifunktionalem Ein- und Ausgang für erweiterten Funktionsumfang sowie standardmäßig integrierter Kommunikations-Schnittstelle zur einfachen Integration in überlagerte Softwaresysteme.

Beschreibung der Messfunktion:

Echteffektivwertmessung (TRMS) für Spannung und Strom
Lückenlose Messwerterfassung (Zero Blind Measurement) bei sinusförmiger oder verzerrter Kurvenform
Automatische Netzfrequenzerfassung in 50 Hz oder 60 Hz Netzen
4-Quadrantenmessung (Bezug und Abgabe)
Einsetzbar in 2-, 3- und 4-Leiter-Netzen
Geeignet für TN-, TT- und IT-Netze

Messwerte:
- Spannung (UL-L/UL-N), Phasenströme (IL)
- Leistungsfaktor je Phase und gesamt, Frequenz
- Wirk-, Blind- und Scheinleistung je Phase und gesamt
- Mittelwertbildung aller Messwerte direkt im Gerät in zwei voneinander unabhängigen und frei konfigurierbaren Aggregationsstufen (auslesbar über Kommunikationsschnittstelle)

Verfügbare Energiezähler:
- Wirkenergie Bezug und Abgabe:
* L1, L2, L3, Gesamt(L1+L2+L3) für je 2 Tarife
* Gesamt(L1+L2+L3), Summe aus beiden Tarifen
- Blindenergie Bezug und Abgabe:
* L1, L2, L3, Gesamt(L1+L2+L3) für je 2 Tarife
* Gesamt(L1+L2+L3), Summe aus beiden Tarifen
- Scheinenergie:
* L1, L2, L3, Gesamt(L1+L2+L3) für je 2 Tarife
* Gesamt(L1+L2+L3), Summe aus beiden Tarifen
- Sekundärwert Wirkenergie Bezug und Abgabe:
(ohne Berücksichtigung der Wandlerverhältnisse)
* Gesamt(L1+L2+L3), Summe aus beiden Tarifen
Anzahl der Energietarife: 2

Funktionen:
- Anzeige aller relevanten Messgrößen einer Energieverteilungsanlage inklusive der Energieverbräuche für Schein-, Wirk- und Blindenergie
- Ermittlung und Speicherung des letzten Messperiodenmittelwertes für Wirk- und Blindleistung zur einfachen Generierung von Lastprofilen mittels Software
Periodenlänge einstellbar von 1 bis 60 Minuten
- Zeitsynchronisation der internen Geräteuhr via Zeitserver (SNTP)

Über die integrierte Kommunikationsschnittstelle auslesbare Daten:
- Mittelwerte der Wirk- und Blindleistung, jeweils Bezug und Abgabe
- Minimum und Maximum der Wirk- und Blindleistung innerhalb der letzten Periode
- Länge der aktuellen Messperiode in Sekunden
Zeit in Sekunden seit der letzten Synchronisation oder seit dem letzten Periodenabschluss
- 1 x Multifunktionaler Digitalausgang zur Ausgabe von wirk- oder blindarbeitsproportionalen Energieimpulsen, zur Anzeige der Drehrichtung, als Betriebszustandsanzeige des Gerätes oder als Schaltausgang zur Fernsteuerung über die Modbus Schnittstelle
- 1 x Multifunktionaler Digitaleingang zur Tarifumschaltung, als Impulszähler für Energiezähler mit S0-Schnittstelle oder zum Synchronisieren der Messperiode für die Generierung von Lastprofilen

Intuitive Bedienung durch selbsterklärende Menüs

Technische Daten:
Direktmessung: bis 65A
Überspannungskategorie CAT III für alle Spannungs- und Stromeingänge
Plombierbare Klemmenabdeckung als Manipulationsschutz
Maximaler Leitungsquerschnitt:
Stromanschluss mit Stromeingang direkt bis 65 A: 35 mm2
Spannungsanschluss: 6 mm2

Genauigkeit:
Nach IEC 62053-21/22/23, IEC 61557-12, EN 50470-3
Klasse 0,5 gemäß IEC 61557-12 für U, I und

Anzeige:
45 mm x 27 mm großes Grafik-LC-Display
Mit einstellbarem Kontrast, einstellbarer Hintergrundbeleuchtung und Energiesparfunktion
Intuitive Bedienung durch selbsterklärende Menüs
Deutsch- oder englischsprachige Menüführung

Schnittstellen und Kommunikation:
Ausführungen mit integrierter RJ45 Ethernet-Schnittstelle

Protokolle: Modbus TCP, HTTP (Webserver), DHCP, SNTP
Integrierter Webserver zur Ansicht und Auswertung der Messwerte
LED-Anzeige für Datenverbindung und Datenübertragung

Inklusive Parametrierungs- und Auswertesoftware
liefern, montieren und betriebsfertig anschließen

Fabrikat der Planng: Siemens
Typ der Planung: PAC2200
Menge: 1,000 St

### Titel 10 Dokumentation / Einweisung

#### Bereich 10.01 Dokumentation und Einweisung

**10.01.10 Komplette Werkstatt- und Montageplanung**
*** Pauschalposition
Komplette Werkstatt- und Montageplanung für die angebotene E-/MSR-technische Ausrüstung der Gasschiene auf der KA Setterich

Vom AN sind sämtliche Detailklärungen und Abstimmungen
mit dem Auftraggeber, dem Ing.-Büro sowie den anderen
am Bau beteiligten Gewerken durchzuführen und im
Wesentlichen die nachfolgend aufgeführten Detailzeichnungen, Montagepläne und Werkstattzeichnungen zu erstellen.

Sämtliche Geräte und Komponenten sind nach einem, mit
dem Auftraggeber abgestimmten (Namensvergabe durch den
AG), einheitlichen Anlagenkennzeichnungssystem in sämtlichen Planunterlagen und örtlich durch Beschilderung zu kennzeichnen.

Vom Auftragnehmer zu erstellen:

- Planmaterialverzeichnis
- DIN 81346 ist zu beachten
- Übersichtspläne nach DIN 61082
- Stromlaufpläne nach DIN 61082,
- Anpassen vorhandener Stromlaufpläne in EPLAN
- Erstellen neuer Stromlaufpläne in der aktuellsten
Version EPLAN
- Pflichtenheft/Datenverarbeitungs-Dokumentation nach
Richtlinie VDI/VDE 3683, Funktionspläne nach DIN 61082
- Betriebsmittelliste einschließlich Kennzeichnung nach
DIN 61082 mit Fabrikat und Typenangabe
- Anschlusspläne nach DIN 61082
- Anordnungspläne nach DIN 61082
- Installationspläne nach DIN 61082
- Verbindungstabellen nach DIN IEC 113, Teil 5
- Kabelpläne nach DIN 24 25, Teil 7
- Bedienungsanweisungen, Gerätebeschreibungen
- siehe auch "Technische Dokumentation" in den ZTV/E
- Liste der installierten Betriebsmittel im Ex-Bereich
- zeichnerische Darstellung des Installationsortes der
 im Ex-Bereich installierten Komponenten
- Eigensicherheitsnachweis der eigensicheren Stromkreise
- komplette Baumusterbescheinigungen
- Nachweise der Eigensicherheit
- Typenschilder 2-fach je Antrieb und Messstelle
- Kurzschlussstromberechnung

Die vollständigen Unterlagen sind spätestens 30
Arbeitstage nach Auftragserteilung in 2-facher
Ausfertigung in Papierform sowie digital nach Maßgabe des AG bei dem mit der Bauüberwachung beauftragten Ingenieurbüro einzureichen

Die digitale Übergabe efolgt im Originaldateiformat und als PDF auf Datenträger.

Etwaige Änderungen bei Bauausführung sind in den Plänen fortzuschreiben.

Die Haftung des Auftragnehmers für die technisch
einwandfreie und funktionsgerechte Ausführung der
Anlagen und Einhaltung der allgemein gültigen
Vorschriften und anerkannten Regeln der Technik wird
hierdurch nicht eingeschränkt.

Werkstatt- und Montageplanung komplett ausgeführt
Menge: 1,000 psch

**10.01.20 Pflichtenheft**
*** Pauschalposition
Pflichtenheft

Zur Konkretisierung der Automatisierung und
Visualisierung ist vom Auftragnehmer ein Pflichtenheft
zu erstellen. Das Pflichtenheft soll auf Basis de
LV-Funktionsbeschreibung, dem Auftraggeber -
spezifischen Programmierstandard, der
anlagenspezifischen Ausführung und einer umfassenden
technischen Vorklärung mit dem Auftraggeber erstellt
werden.

Es ist ein Automatisierungs-, Bedien- und
Beobachtungskonzept, die softwaretechnische Umsetzung
der zuvor geführten Gespräche mit dem Auftraggeber und
den entsprechenden Verfahrensgebern, sowie ein
Meldekonzept auszuarbeiten und schriftlich, sowie
zeichnerisch darzustellen.
Das Pflichtenheft soll in Anlehnung an die VDI/VDE 3694
erstellt und anschließend mit dem Auftraggeber, bis zur
Fertigungsfreigabe, abgestimmt werden.

Das Pflichtenheft umfasst die vollständige
konzeptionelle Abstimmung neben dem Automatisierungs-,
Bedien- und Beobachtungskonzept, der Kurvendarstellung
etc. auch das Konfigurationskonzept der
Alarmierungssoftware, des Betriebstagebuches etc.

Das Pflichtenheft ist entsprechend der Terminplanung
vorzulegen und muss vor Ausführung vom AG zur
Ausführung freigegeben werden.

Das Pflichtenheft ist entsprechend den ZTV-E des WVER zu erstellen.
Das Pflichtenheft ist in elektronischer Form
(vorzugsweise Office) sowie 2-fach in Papierform
auszuliefern.
Bis zur Freigabe des Pflichtenheftes ist die Vorlage in digitaler Form ausreichend.

Bei der Kalkulation des Pflichtenheftes sind mehrere
Abstimmungsgespräche / Überarbeitungen zu
berücksichtigen.
Menge: 1,000 psch

**10.01.30 Erstellung und Ergänzung der Bestandsunterlagen**
*** Pauschalposition
Erstellung und Ergänzung der Bestandsunterlagen der
EMSR-Technik, auf der Basis der Detailzeichnungen,
Montagepläne und Werkstattzeichnungen.

Im Wesentlichen:

Anfordern neuer oder zusätzlicher Gebäude- und Stromlaufpläne etc.beim AG, soweit erforderlich, insbesondere für Installationspläne, sämtliche Ausführungszeichnungen,
Montagepläne, Werkstattzeichnungen und Stromlaufpläne als Bestandspläne so überarbeiten bzw., je nach Umfang der Änderungen und Ausführung der Pläne im Bedarfsfall, neu erstellen, dass sie in allen Einzelheiten der tatsächlich ausgeführten Anlage entsprechen.
Hier im wesentlichen die Einarbeitung eines Abganges in Feld 5 UV15 sowie die Streichung der vorhandenen Messeinrichtungen auf dem Bestandsgasbehälter sowie die Streichung der Gasmessungen aus dem Bestand.

Beschriftungen gut leserlich (Normschrift)

Die Pläne sind insgesamt gemäß DIN zu erstellen. Das
Bezeichnungssystem des AG ist verbindlich zu verwenden.
Änderungen und Ergänzungen vorhandener Anlagen sind in
die Bestandspläne einzutragen oder die Pläne neu zu
erstellen.

Sämtliche Pläne mit Bezeichnung BESTANDSPLAN (ggf.
Stempel), Firmenbezeichnung und Anschrift, Datum der
Erstellung sowie Unterschrift des verantwortlichen
Bauleiters

Pläne mit allen erforderlichen Detailangaben und
Eintragungen für Überprüfungen, Wartungen,
Störungssuche etc.

Sämtliche Klemmen-, Kabel-, Geräte- und sonstige
Bezeichnungen müssen in den Plänen mit den
entsprechenden Bezeichnungen der Anlage genau
übereinstimmen. Mit bzw. nach Fertigstellung der
Anlagen sind als Bestandsunterlagen zu übergeben:
2 Satz Pläne, farbig geplottet bzw. gedruckt, in
DIN-A4-Format gefaltet und mit Lochverstärkerband
versehen, in Ordnern geordnet einschließlich
Inhaltsverzeichnis.

2 Satz auf Datenträger (CD) im Format EPLAN (sofern Bestandsstromlaufpläne in EPLAN vorhanden), AutoCad
DWG und DXF sowie im PDF-Format, Textdateien im
Office-Format (Word, Excel etc. sowie im PDF-Format)

1 Satz der betreffenden Bestandspläne ist zusätzlich in
den Verteilungen etc. in einer Plantasche zu
hinterlegen.

Zu den Bestandsplänen gehören des Weiteren u. a.:
Sämtliche erforderlichen Betriebsanleitungen,
Bedienungsanleitungen und Funktionsbeschreibungen
Sämtliche Anlagenbeschreibungen, Funktions- und
Bedienungsanleitungen sind insbesondere hinsichtlich
der Gliederung und des grundsätzlichen Aufbaus in
Abstimmung mit und nach Vorgabe des AG aufzustellen,
damit die Unterlagen in der Gesamtbedienungsanleitung
eingefügt werden kann (z. B. nach
Musterbedienungsanleitung für Kläranlagen der DWA)

Wartungsvorschriften für die ausgeschriebenen Anlagen
dieses LVs, soweit erforderlich
Gerätelisten d.h. Zusammenstellung aller eingebauten
Geräte mit Typen- und Fabrikatsangabe für die
Ersatzteilbeschaffung.

Die Unterlagen sind ebenfalls als Dateien in
MS-Office-Formate (Word, Excel etc. sowie im
PDF-Format) 2-fach auf Datenträger zu übergeben.
Komplette Bestandsunterlagen einschließlich
Planverzeichnis in Ordnern geheftet, ordnungsgemäß
beschriftet und mit Trennlaschen versehen liefern.
2 Wochen vor der Abnahme und nach der Prüfung der
Dokumentation auf Vollständigkeit und Übereinstimmung
mit den Vorgaben der Planung durch den AG und erfolgtem
Probebetrieb ist die technische Dokumentation mit
Originalunterschrift in 2-facher Ausfertigung
zusammengefasst in Ordnern zu übergeben. Weiterhin ist
die gleiche Dokumentation mit identischer
Ordnerstruktur auf Datenträgern in digital lesbaren
pdf- und dwg-Format zu übergeben.
Die Abnahme wird nur gewährt, wenn die endgültige
Dokumentation vollständig vorliegt.
Menge: 1,000 psch

**10.01.40 Dokumentation**
*** Pauschalposition
Erstellung der Technischen Dokumentation für die Elektrotechnischen Leistungen.
Alle Unterlagen sind komplett in deutscher Sprache zu iefern. Eine Revision der Unterlagen ist einzukalkulieren.
Die Unterlagen umfassen im Wesentlichen folgenden
Inhalt:
- Bautagesberichte;
- Lieferscheine;
- Protokolle der Funktionsprüfungen, Einweisungen und
Inbetriebnahmen;
- Konstruktions- und Detailzeichnungen in revidierter
Fassung;
- Auslegungen und Berechnungen;

speziell für die E-/MSR-Technik:
- Technische Datenblätter
- Vollständige Herstellerdokumentation mit folgendem
Inhalt (soweit zutreffend):
- Konformitätserklärung nach 2014/35/EU (Niederspannungsrichtlinie)
- Konformitätserklärung nach 2014/30/EU  (EMV-Richtlinie)
- Risikobeurteilung nach 2006/42/EG, (Maschinenrichtlinie) in Bezug auf elektrische Ausrüstung und Steuerungstechnik
- Montage- und Betriebsanleitung nach 2006/42/EG,
in Bezug auf elektrische Ausrüstung und Steuerungstechnik
- Einbauerklärung nach 2006/42/EG, (Maschinenrichtlinie);
- Auslegungs- und Berechnungsunterlagen;
- Schnittbild/ Explosionszeichnung;
- Wartungsanleitung und -plan;
- Ersatz- und Verschleißteilliste;

Die Auflistung der wichtigen Ersatz- und
Verschleißteile für die gelieferten Aggregate ist zudem
als Übersichtsliste mit allen für die Beschaffung
erforderlichen informationen nach Vorgabe in EDV-Form
zu erstellen.

Zudem ist eine Inspektions- und Wartungsliste als
Übersicht nach Vorgabe in EDV-Form zu erstellen.

Alle Unterlagen sind übersichtlich zu gliedern und
zusammenzustellen.
Sämtliche vorgenannte Unterlagen sind dem Auftraggeber
3-fach auf Papier in Ordnern und 1-fach auf Datenträger
(MS-Office, PDF-Format, DXF-/DWG-Formate für
Zeichungen) zu übergeben.

Eine erste Fassung der technischen Dokumentation ist
spätestens 2 Wochen vor der Funktionsprüfung zu
übergeben.

Die geprüfte, überarbeitete und frei gegebenene
Gesamt-Dokumentation ist spätestens 2 Wochen vor der
VOB-Abnahme zu übergeben.
Da die Dokumentation ein
wesentlicher Bestandteil des Leistungsumfangs ist, wird
die Abnahme ohne Vorlage der überarbeiteten und
freigegebenen Dokumentation verweigert.

Die Übergabe der Unterlagen ist mittels
unterschriebenem Lieferschein zu dokumentieren.
Menge: 1,000 psch

**10.01.50 Funktionstest**
*** Pauschalposition
Funktionsprüfung und Leistungsfeststellung eigenverantwortlich durch den AN in Anwesenheit des AG und der anderen Unternehmen (MT) durchführen.

Anforderungen / Leistungsumfang der Funktionsprüfung /
Leistungsfeststellung:

- umfasst den gesamten Leistungsumfang des AN EMSR-Technik
- Leistungsfeststellung in Bezug auf Vollständigkeit, optische / qualitative Beurteilung des
Liefer/Leistungsumfangs
- Funktionsprüfungen der Einzelaggregate und Messstellen ohne Medium
- Drehrichtungs- / Antriebstests
- Signal- und Datenpunkttests in Abstimmung mit AN Maschinentechnik
- detaillierte Protokollierung sämtlicher Arbeiten mit
Aufzeichnung aller Nenn-/Messdaten und
Protokollübergabe (3-fach in Papierform und digital) an
den AG
- einzukalkulieren sind sämtliche für die
Funktionsprüfung / Leistungsfeststellung erforderlichen
Kosten (Personal-, Reise-, Materialkosten, etc.)

Ein Gefahrenübergang und die Anerkennung
vertragsgemäßer Leistung (zugesagte Eigenschaften und
Garantien) ist mit der Leistungsfeststellung nicht
verbunden.

Voraussetzung für die Funktionsprüfung ist die erfolgte
Übergabe der ersten Fassung der technischen
Dokumentation für den Anlagenbereich.

Alle Nachweise und Prüfungen sind in Protokollen zu
dokumentieren. Die Protokolle sind dem AG vor
Inbetriebnahme zu übergeben.
Die Übergabe ist Voraussetzung für die Inbetriebnahme.

Die Termine sind rechtzeitig mit der örtlichen
Bauüberwachung (BÜ) und dem Betrieb in Zuge der
Baubesprechungen abzustimmen.
Menge: 1,000 psch

**10.01.60 Unterrichtung und Einweisung**
*** Pauschalposition
Unterrichtung und Einweisung des zuständigen
Betriebspersonals der Kläranlage für den vollständigen
Leistungsumfang des AN durchführen und dokumentieren.
Die Einweisung in Betrieb und Wartung muss dem Personal
die Fähigkeit vermitteln, die Anlage selbständig fahren
zu können.
Speziell für die E-/MSR-Technik gilt:
Unterrichtung und Einweisung des zuständigen
Betriebspersonals in die Hard- und Softwarefunktionen
etc. bezüglich Funktion, Aufbau, Bedienung,
Parametrierung, Lokalisierung und Bedienung der
Applikationssoftware, einschließlich der Prozessbilder
und Bedienmasken etc.
Die Einweisung muss vor Fertigstellung von Teilanlagen
zum Probebetrieb abgeschlossen sein und vom zuständigen
Betriebs- und Servicepersonal als abgeschlossen
bestätigt werden. Es ist von einer Einweisung von
mindestens 2 Personen auszugehen. Die Dauer der
Einweisung erstreckt sich über die komplette
Abwicklungszeit des Projektes. Es ist somit von
Unterbrechungen der Einweisung auszugehen. Die min.
Einweisungszeit beträgt jedoch 1 Tag.
Eine stattfindende Einweisung ist grundsätzlich zuvor
beim Auftraggeber anzumelden. Für alle Unterweisungen
ist ein Protokoll vom AN zu erstellen. Alle
Unterwiesenen haben nach Abschluss der Unterweisung das
Protokoll zu unterschreiben.
Das Protokoll ist dem AG vor der Inbetriebnahme zu
übergeben. Die Übergabe des Protokoll ist Voraussetzung
für die Inbetriebnahme.
Menge: 1,000 psch

**10.01.70 Inbetriebnahme**
*** Pauschalposition
Inbetriebnahme der gesamten Anlagenteile in Abstimmung mit
den anderen Auftragnehmern und der Verfahrenstechnik,
einschließlich Überprüfung und Vorführung aller Schalt- und
Gerätefunktionen.
Menge: 1,000 psch

**10.01.80 2-wöchiger Probebetrieb**
*** Pauschalposition
Nach positivem Verlauf der Inbetriebnahme sowie
Schulung / Einweisung des Betriebspersonals erfolgt der
Probebetrieb der Anlage.

Der Probebetrieb kann nur in enger Abstimmung und Zusammenarbeit mit dem Ausrüster Maschinentechnik durchgeführt werden.
Hierbei soll das Betriebspersonal weitgehend
eingebunden werden, um festzustellen, ob alle vom
Auftragnehmer zu erbringenden Eigenschaften und
Funktionen fehlerfrei, mit der geforderten
Verfügbarkeit unter Realbedingungen, der gewünschten
Bedienerfreundlichkeit und Stabilität vorhanden sind.
Der AN unterstützt das Betriebs- und Wartungspersonal
während des Probebetriebes.

Anforderungen / Leistungsumfang des Probebetriebes:
- umfasst den gesamten Leistungsumfang des AN
(EMSR-Technik)
- störungsfreier Probebetrieb der Einzelaggregate,
Anlagenbereiche und Gesamtanlage über einen 4-wöchigen
Zeitraum unter Verantwortung des AN und unter
Einbeziehung des Betriebspersonals
- Eine Dauerbesetzung während des Probebetriebes durch
den AN ist nicht erforderlich. Eine Präsenz innerhalb
von 24 h hingegen schon
- Bei Störungen, die länger als 24 Stunden andauern
oder mehrfach (> 3 mal) auftreten oder einen
wesentlichen Einfluss auf Benutzbarkeit, Verfügbarkeit
oder Sicherheit haben, behält sich der AG vor, den
Probebetrieb abzubrechen und nach Beseitigung aller
Störungen wieder neu zu beginnen.
- detaillierte Protokollierung sämtlicher
Betriebseinstellungen, Änderungen, Arbeiten, etc.,
während des Probebetriebszeitraums und
Protokollübergabe an den AG
- einzukalkulieren sind sämtliche für die
Inbetriebnahme erforderlichen Kosten (Personal-,
Reise-, Materialkosten, etc.)

Anschließend bzw. während des Probebtriebs sind zur
Feststellung einer ausreichenden Leistungsfähigkeit die
Anlagen(teile) über mind. 48 h störungsfrei und vollautomatisch
im Bereich der Auslegungsgrenze (unter Verantwortung des
AN) zu betreiben ("Leistungsfahrt"). Hierbei sind alle
zugesicherten Eigenschaften nachzuweisen. Dieser
Leistungsnachweis wird seitens des AG bei Bedarf durch einen
Gutachter betreut.
Ist die Leistungsfahrt aufgrund von Mängel zu wiederholen, sind
ab dann die Kosten für die gutachterliche Betreuung durch den
AN zu tragen.

Ein Gefahrenübergang und die Anerkennung
vertragsgemäßer Leistung (zugesagte Eigenschaften und
Garantien) ist mit dem Probebetrieb bzw. der
Leistungsfahrt nicht verbunden.

Die Konzepte und Termine zur Inbetriebnahme sind
rechtzeitig mit der örtlichen Bauüberwachung (BÜ) und
dem Betrieb in Zuge der Baubesprechungen abzustimmen.
Menge: 1,000 psch

**10.01.90 Risikobeurteilung/Dokumentation zum Arbeitsschutz**
*** Pauschalposition
Die Risikobeurteilung (-analyse)  ist nach der
Betriebssicherheitsverordnung für die
Gefährdungsbeurteilung der auszuführenden Arbeiten zu
erstellen. Die Vorauszahlung erfolgt erst nach der
Vorlage der Risikobeurteilung.

Lieferung der Dokumentation zum Arbeitsschutz.

Erstellung und Übergabe der gesamten technischen
Dokumentation für den gesamten Lieferumfang.

Die Dokumentation enthält:
- Konformitätserklärung nach 2014/35/EU
(Niederspannungsrichtlinie)
- Konformitätserklärung nach 2014/30/EU
(EMV-Richtlinie)
- Risikobeurteilung nach 2006/42/EG, Anhang I Abschnitt
1 (Maschinenrichtlinie) in Bezug auf elektrische
Ausrüstung und Steuerungstechnik
- Montage- und Betriebsanleitung nach  2006/42/EG,
Anhang I Abschnitt 1.7.4.1 und 1.7.4.2 in Bezug auf
elektrische Ausrüstung und Steuerungstechnik

Alle Unterlagen sind übersichtlich zu gliedern und
zusammenzustellen.
Spätestens 2 Wochen vor der Inbetriebnahme der Anlage
bzw. Anlagenteile ist dem Auftraggeber die vollständige
vorläufige technische Dokumentation in 1-facher
Ausführung zur Prüfung, zusammengefasst in Ordnern in
Papierform zu übergeben.

2 Wochen vor der Abnahme und nach der Prüfung der
Dokumentation auf Vollständigkeit und Übereinstimmung
mit den Vorgaben der Planung durch den AG und erfolgtem
Probebetrieb ist die technische Dokumentation mit
Originalunterschrift in 2-facher Ausfertigung
zusammengefasst in Ordnern zu übergeben. Weiterhin ist
die gleiche Dokumentation mit identischer
Ordnerstruktur auf Datenträgern in digital lesbaren
pdf- und dwg-Format zu übergeben.

Die Abnahme wird nur gewährt, wenn die endgültige
Dokumentation vollständig vorliegt.
Menge: 1,000 psch

### Titel 11 Sonstiges

#### Bereich 11.01 Durchführungen

*Hinweis: Kernbohrungen in Stahlbetonwände*
Kernbohrungen in Stahlbetonwände, -sohlen und -decken,
Mauerwerk herstellen, Betonfestigkeit bis C35/45, einschließlich
Anlieferung, Stellung und Vorhaltung der Geräte und Gerüste,
Verschleiß und Ersatz der Bohrkronen, Ausführung in
Teilabschnitten, Ausführung nach Anordnung des AG.
Das Durchschneiden von Bewehrung mit einem Querschnitt bis
2 cm² ist einzukalkulieren, darüberhinausgehende Querschnitte
und Längsschnitte werden als Zulage gesondert vergütet.
Anfallendes Material ist ordnungsgemäß und fachgerecht zu
entsorgen, die ordnungsgemäße Entsorgung ist nachzuweisen.
Eingebaute Installationen sind durch geeignete Maßnahmen
(zum Beispiel Folien) zu schützen.

**11.01.10 Kernbohrung DN150 bis DN200, Wandstärke bis 300 mm**
Kernbohrungen in Stahlbetonwände herstellen, Betonfestigkeit bis C35/45 einschließlich Anlieferung, Stellung und Vorhaltung der Geräte und Gerüste, Verschleiß und Ersatz der
Bohrkronen, Ausführung in Teilabschnitten, Ausführung
nach Anordnung des AG.
Das Durchschneiden von Bewehrung mit einem Querschnitt
bis 2 cm² ist einzukalkulieren, darüberhinausgehende
Querschnitte und Längsschnitte werden als Zulage
gesondert vergütet.(siehe Pos. 11.01.20)

Anfallendes Material ist ordnungsgemäß zu entsorgen,
die ordnungsgemäße Entsorgung ist nachzuweisen.
Eingebaute Installationen sind durch geeignete
Maßnahmen (zum Beispiel Folien) zu schützen

Kernbohrung DN 150 bis DN 200, Wanddicke ca. 30 cm
Menge: 4,000 St

**11.01.20 Zulage Schneiden von Bewehrung**
Schneiden von Bewehrung,
Querschnitt > 2 cm² und für Längsschnitte,
als Zulage zu den Kernbohrungen und Sägeschnitten.

Als Aufmaßgrundlage sind zwingend Fotos der geschnittenen Bauteile einschl. Maßstab vorzulegen, aus denen die Abmessungen des geschnittenen Stahls ersichtlich sind.
Menge: 10,000 cm2

**11.01.30 Gas- und wasserdichte Schließung von Kernbohrungen 200**
Schließung von Kernbohrung für Gebäudeeinführungen von
Kabel und Rohren (auch zum nachträglichen Einbau geeignet)
Ausführung:
- Stopfrahmen mit Nirosta-Beschlägen,
- halogenfreie Module,
- gemischte Kabelbelegung
- Druckfestigkeit (min): Wasser 5 bar / Gas 2 bar
- Kabelzugfestigkeit (min): 80 kg
- für Bohrungsdurchmesser: bis 200 mm
einschl. erforderl. systembedingtem Zubehör liefern und
gemäß den Einbau- und Montagevorschriften des
Herstellers montieren.
Menge: 4,000 St

**11.01.40 Brandschott öffnen**
In Mauerwerk vorhandenes Brandschott (Brandschutzmörtel) aufbrechen (ca. 50 x 50 cm).
Behinderungen durch vorhandene Kabelpakete sind einzurechnen
Menge: 2,000 St

**11.01.50 Brandschottung/Kabelabschottung S90**
Feuerhemmende Kabelabschottung S90 / Kombiabschottung S90 oder gleichwertig von Kabel- und Leitungsdurchführungen durch Brandschutzsteine, Brandschutzschaum  und Brandschutzfüllmasse nach DIN4102 gemäß Zulassung des DIBt Berlin.
Öffnungsgröße ca. 500 x 500 mm
Wandstärke bis 300 mm
Abschottung bauaufsichtlich zugelassen,
Menge: 2,000 St

### Titel 12 Demontage

*Hinweis: Hinweis Demontage*
In den nachfolgenden Positionen ist die Demontage und
Entsorgung der elektrischen Komponenten ausgeschrieben. Für
jede Position ist die ordnungsgemäße und fachgerechte
Entsorgung in den Einheitspreis einzukalkulieren, wenn keine
anderen Vorgaben gemacht werden

#### Bereich 12.01 Demontage Betriebsmittel in Schaltanlage

**12.01.10 Demontage Messeinrichtungen**
*** Pauschalposition
Demontage der zur Gasmengenmessunge  gehörigen Betriebsmittel im Schaltschrank der UV50
Die Messgeräte werden durch den AN Maschinentechnik demontiert und die Gasleitungen an die erforderlichen Längen der neuen Messung angepasst
Menge: 1,000 psch

#### Bereich 12.02 Demontage Kabel

**12.02.10 Demontage Kabel u. Zuleitungen**
Nach der außer Betriebsetzung des vorhandenen Gasbehälters sind die nicht mehr benutzten Kabel und Leitungen zu demontieren und fachgerecht zu entsorgen.

Kabel sind zu beschriften.

Abmessungen: NYCY 4x1,5/1,5 mm²
Menge: 50,000 m
